# Aro perimetral para tapete de entrada do edifício

- Propriedade do ficheiro: CYPE Ingenieros S.A.
- Formato: FIEBDC-3/2016
- Programa: Gerador de preços para construção civil. CYPE Ingenieros, S.A.
- Data: 03/07/2024
- Moeda: EUR
- Custos indirectos: 3 %
- IVA: 23 %

## R Revestimentos

### RS Pavimentos

#### RSF Carpetes e tapetes

**RSF020** m Aro perimetral para tapete de entrada do edifício.
Aro perimetral para tapete de entrada do edifício, formada por perfis angulares de aço inoxidável AISI 316, com abas de 46x25 mm de comprimento e 3 mm de espessura. COLOCAÇÃO: em rebaixo do pavimento.
Critérios considerados na determinação do preço da unidade de obra: O preço não inclui a formação da caixa.
Inclui: Preparação da superfície suporte. Colocação e fixação mecânica do perfil. Vedação das juntas.
Critério de medição de projecto: Comprimento medido segundo documentação gráfica de Projecto.
Critério de medição de obra: Medir-se-á o comprimento realmente executado segundo especificações de Projecto.

| Código | Un | Descrição | Rendimento | Preço | Importância |
|---|---|---|---|---|---|
| mt18fel040hh | m | Aro perimetral para tapete de entrada do edifício, formada por perfis angulares de aço inoxidável AISI 316, com abas de 46x25 mm de comprimento e 3 mm de espessura, e elementos de fixação ao suporte. (material) | 1 | 101.85 | 101.850 |
| mt20wwa030 | Ud | Cartucho de 310 cm³ de massa de poliuretano impermeável. (material) | 0.032 | 7.32 | 0.234 |
| mo027 | h | Oficial de 1ª instalador de alcatifas e revestimentos têxteis. (mão de obra) | 0.1 | 22.68 | 2.268 |
| % | % | Custos directos complementares | 2 % | 104.352 | 2.087 |
|  |  | Custos directos |  |  | 106.439 |

Resíduos:
- colocação: mt18fel040hh; factor de resíduo 0.00450031
- colocação: mt20wwa030 Cartucho de 310 cm³ de massa de poliuretano impermeável; factor de resíduo 0.06

## Recursos

**mt18fel040hh** m Aro perimetral para tapete de entrada do edifício
Dados técnicos: Custo energético 77.872 MJ; Emissão de CO2 11.371 kg; Código LER 17 04 05; Massa do elemento 1.619 kg; Volume 0.000771 m3
Resíduos:
- embalagem: re170203 Plástico. (componente de resíduo); rendimento 0.008 kg; Código LER 17 02 03; Massa do elemento 1 kg; Volume 0.001667 m3

**mt20wwa030** Ud Cartucho de 310 cm³ de massa de poliuretano impermeável
Dados técnicos: Custo energético 12.716 MJ; Emissão de CO2 0.628 kg; Código LER 17 09 04; Massa do elemento 0.021 kg; Volume 0.000014 m3
Resíduos:
- embalagem: re170203 Plástico; rendimento 0.1 kg
