# Revestimento de pavimento decorativo, sistema Weberfloor Design "WEBER"

- Propriedade do ficheiro: CYPE Ingenieros S.A.
- Formato: FIEBDC-3/2016
- Programa: Gerador de preços para construção civil. CYPE Ingenieros, S.A.
- Data: 09/06/2025
- Moeda: EUR
- Custos indirectos: 3 %
- IVA: 23 %

## R Revestimentos

### RS Pavimentos

#### RSI Sistemas de pavimentos industriais e decorativos

**RSI230** m² Revestimento de pavimento decorativo, sistema Weberfloor Design "WEBER".
Revestimento de pavimento industrial, realizado sobre base de betão endurecido, com o sistema Weberfloor Design "WEBER", apto para habitações, em interiores, através da aplicação sucessiva de: primário regulador da absorção, Weberprim TP05 "WEBER"; camada base de 10 mm de espessura com argamassa autonivelante polimérica colorida Weberfloor Design "WEBER", CT - C30 - F7 - RWA1 segundo EN 13813, de cor cinza, aplicada manualmente; e camada de vedação com verniz de poliuretano alifático, Weberfloor Aqua Protect 2C "WEBER", bicomponente com base aquosa, sem dissolventes, acabamento acetinado, aplicada em três demãos.
Critérios considerados na determinação do preço da unidade de obra: O preço não inclui a superfície suporte nem a execução e a vedação das juntas.
Inclui: Limpeza da superfície suporte. Implantação das juntas e panos de trabalho. Aplicação de primário. Aplicação da camada base. Aplicação da camada de vedante. Limpeza final do pavimento.
Critério de medição de projecto: Superfície medida em projecção horizontal, segundo documentação gráfica de Projecto.
Critério de medição de obra: Medir-se-á, em projecção horizontal, a superfície realmente executada segundo especificações de Projecto.

| Código | Un | Descrição | Rendimento | Preço | Importância |
|---|---|---|---|---|---|
| mt09moc005c | kg | Primário regulador da absorção, Weberprim TP05 "WEBER", para a fixação de suportes desagregáveis e melhorar a aderência dos suportes absorventes. (material) | 0.2 | 8.22 | 1.644 |
| mt47adw060e | kg | Argamassa autonivelante polimérica colorida Weberfloor Design "WEBER", CT - C30 - F7 - RWA1 segundo EN 13813, de cor cinza, composta por ligantes hidráulicos, inertes siliciosos e calcários, resinas poliméricas, aditivos orgânicos e inorgânicos e pigmentos naturais, para aplicar com palustra. (material) | 16.7 | 1.96 | 32.732 |
| mt47adw091a | kg | Verniz de poliuretano alifático, Weberfloor Aqua Protect 2C "WEBER", bicomponente com base aquosa, sem dissolventes, acabamento acetinado. (material) | 0.18 | 23.82 | 4.288 |
| mo121 | h | Oficial de 1ª aplicador de pavimentos industriais. (mão de obra) | 0.57 | 24.63 | 14.039 |
| mo122 | h | Ajudante de aplicador de pavimentos industriais. (mão de obra) | 0.57 | 24.04 | 13.703 |
| % | % | Custos directos complementares | 2 % | 66.406 | 1.328 |
|  |  | Custos directos |  |  | 67.734 |

Resíduos:
- colocação: mt09moc005c; factor de resíduo 0.03
- colocação: mt47adw060e; factor de resíduo 0.062975

## Recursos

**mt09moc005c** kg Primário regulador da absorção
Dados técnicos: Custo energético 75.527 MJ; Emissão de CO2 2.872 kg; Código LER 17 09 04; Massa do elemento 1 kg; Volume 0.000667 m3
Resíduos:
- embalagem: re170203 Plástico. (componente de resíduo); rendimento 0.003 kg; Código LER 17 02 03; Massa do elemento 1 kg; Volume 0.001667 m3

**mt47adw060e** kg Argamassa autonivelante polimérica colorida Weberfloor Design "WEBER"
Dados técnicos: Custo energético 2.251 MJ; Emissão de CO2 0.184 kg; Código LER 17 09 04; Massa do elemento 1 kg; Volume 0.000667 m3
Resíduos:
- embalagem: re170203 Plástico; rendimento 0.003 kg
