# Rodapé laminado

- Propriedade do ficheiro: CYPE Ingenieros S.A.
- Formato: FIEBDC-3/2016
- Programa: Gerador de preços para construção civil. CYPE Ingenieros, S.A.
- Data: 23/10/2024
- Moeda: EUR
- Custos indirectos: 3 %
- IVA: 23 %

## R Revestimentos

### RS Pavimentos

#### RSL Laminados

**RSL020** m Rodapé laminado.
Rodapé de MDF, de 90x18 mm, recoberto com uma lâmina plástica de imitação de madeira, cor a escolher, fixado ao paramento através de pregos. Inclusive cera de preenchimento para a vedação de orifícios.
Inclui: Marcação. Corte das peças. Fixação das peças sobre o paramento. Vedação de orifícios. Resolução de esquinas e encontros.
Critério de medição de projecto: Comprimento medido segundo documentação gráfica de Projecto, sem incluir vãos de portas. Não foi incrementada a medição por perdas, uma vez que na composição se considerou 5% a mais.
Critério de medição de obra: Medir-se-á o comprimento realmente executado segundo especificações de Projecto.

| Código | Un | Descrição | Rendimento | Preço | Importância |
|---|---|---|---|---|---|
| mt18rma040e | m | Rodapé de MDF, de 90x18 mm, recoberto com uma lâmina plástica de imitação de madeira, cor a escolher, e resistência à abrasão AC3, segundo NP EN 13329. (material) | 1.05 | 5 | 5.250 |
| mt18mva150e | Ud | Prego de aço galvanizado com cabeça perdida, de 1,8 mm de diâmetro e 35 mm de comprimento. (material) | 2.5 | 0.03 | 0.075 |
| mt22www080 | kg | Cera de preenchimento, para tapar defeitos superficiais da madeira. (material) | 0.008 | 64.34 | 0.515 |
| mo028 | h | Oficial de 1ª instalador de pavimentos laminados. (mão de obra) | 0.12 | 22.68 | 2.722 |
| % | % | Custos directos complementares | 2 % | 8.562 | 0.171 |
|  |  | Custos directos |  |  | 8.733 |

Resíduos:
- colocação: mt18rma040e; factor de resíduo 0.0116415

## Recursos

**mt18rma040e** m Rodapé de MDF, de 90x18 mm
Dados técnicos: Custo energético 63.120 MJ; Emissão de CO2 -0.850 kg; Código LER 17 02 01; Massa do elemento 0.463 kg; Volume 0.000421 m3
Resíduos:
- embalagem: re170203 Plástico. (componente de resíduo); rendimento 0.002 kg; Código LER 17 02 03; Massa do elemento 1 kg; Volume 0.001667 m3
