# Parquet mosaico

- Propriedade do ficheiro: CYPE Ingenieros S.A.
- Formato: FIEBDC-3/2016
- Programa: Gerador de preços para construção civil. CYPE Ingenieros, S.A.
- Data: 03/07/2024
- Moeda: EUR
- Custos indirectos: 3 %
- IVA: 23 %

## R Revestimentos

### RS Pavimentos

#### RSM De madeira

**RSM030** m² Parquet mosaico.
Parquet mosaico lamparquet, formado por lamelas de madeira de castanheiro, de 250x50x10 mm, encostadas umas às outras mas não unidas entre si, colocadas com cola à base de poliuretano a mata-juntas, e a madeira do pavimento protegida da possível passagem da água em forma de vapor através da laje e do aparecimento de condensações através de filme de polietileno de 0,2 mm. Inclusive afagamento, lixadela, emassado, aplicação de fundos e envernizamento final com três demãos de verniz de poliuretano de dois componentes P-6/8.
Inclui: Colocação da barreira de vapor. Derramamento e espalhamento sobre a cofragem da cola. Colocação das pranchas de parquet. Limpeza da cola em excesso. Raspar e lixar a superfície. Emassamento e aplicação de primário. Envernizamento.
Critério de medição de projecto: Superfície útil, medida segundo documentação gráfica de Projecto. Não foi incrementada a medição por perdas, uma vez que na composição se considerou 5% a mais.
Critério de medição de obra: Medir-se-á a superfície realmente executada segundo especificações de Projecto.

| Código | Un | Descrição | Rendimento | Preço | Importância |
|---|---|---|---|---|---|
| mt15mbv100a | m² | Filme de polietileno, de 0,2 mm de espessura. (material) | 1.1 | 0.3 | 0.330 |
| mt18mva040 | kg | Adesivo de reacção de poliuretano, para colagem de madeira. (material) | 1.1 | 3.33 | 3.663 |
| mt18mpm020b | m² | Lamela de lamparquet, madeira maciça de castanheiro, 250x50x10 mm, segundo EN 13227 e EN 14342. (material) | 1.02 | 12.51 | 12.760 |
| mt27tmp010 | l | Verniz de poliuretano de dois componentes P-6/8. (material) | 0.9 | 9.89 | 8.901 |
| mq08war160 | h | Lixadora de aplicação em pavimentos de madeira, equipada com rolos para lixa e sistema de aspiração. (equipamento) | 0.15 | 4.76 | 0.714 |
| mo025 | h | Oficial de 1ª instalador de pavimentos de madeira. (mão de obra) | 0.85 | 22.68 | 19.278 |
| mo063 | h | Ajudante de instalador de pavimentos de madeira. (mão de obra) | 0.35 | 22.13 | 7.746 |
| % | % | Custos directos complementares | 2 % | 53.392 | 1.068 |
|  |  | Custos directos |  |  | 54.460 |

Resíduos:
- colocação: mt15mbv100a Filme de polietileno, de 0,2 mm de espessura; factor de resíduo 0.06
- colocação: mt18mva040 Adesivo de reacção de poliuretano, para colagem de madeira; factor de resíduo 0.046245
- colocação: mt18mpm020b Lamela de lamparquet, madeira maciça de castanheiro, 250x50x10 mm, segundo EN 13227 e EN 14342; factor de resíduo 0.014
- colocação: mt27tmp010 Verniz de poliuretano de dois componentes P-6/8; factor de resíduo 0.055

## Recursos

**mt15mbv100a** m² Filme de polietileno, de 0,2 mm de espessura
Dados técnicos: Custo energético 29.185 MJ; Emissão de CO2 1.068 kg; Código LER 17 06 04; Massa do elemento 0.196 kg; Volume 0.000327 m3
Resíduos:
- embalagem: re170203 Plástico. (componente de resíduo); rendimento 0.024 kg; Código LER 17 02 03; Massa do elemento 1 kg; Volume 0.001667 m3

**mt18mva040** kg Adesivo de reacção de poliuretano, para colagem de madeira
Dados técnicos: Custo energético 144.471 MJ; Emissão de CO2 7.014 kg; Código LER 17 09 04; Massa do elemento 1 kg; Volume 0.000667 m3
Resíduos:
- embalagem: re170203 Plástico; rendimento 0.003 kg

**mt18mpm020b** m² Lamela de lamparquet, madeira maciça de castanheiro, 250x50x10 mm, segundo EN 13227 e EN 14342
Dados técnicos: Custo energético 651.542 MJ; Emissão de CO2 -8.737 kg; Código LER 17 02 01; Massa do elemento 4.775 kg; Volume 0.004341 m3
Resíduos:
- embalagem: re170203 Plástico; rendimento 0.03 kg

**mt27tmp010** l Verniz de poliuretano de dois componentes P-6/8
Dados técnicos: Custo energético 28.340 MJ; Emissão de CO2 1.683 kg; Código LER 08 01 11; Massa do elemento 0.88 kg; Volume 0.000978 m3
Resíduos:
- embalagem: re150104 Embalagens de metal. (componente de resíduo); rendimento 0.038 kg; Código LER 15 01 04; Massa do elemento 1 kg; Volume 0.001667 m3
