# Pavimento contínuo de microargamassa de cal

- Propriedade do ficheiro: CYPE Ingenieros S.A.
- Formato: FIEBDC-3/2016
- Programa: Gerador de preços para construção civil. CYPE Ingenieros, S.A.
- Data: 10/06/2024
- Moeda: EUR
- Custos indirectos: 3 %
- IVA: 23 %

## R Revestimentos

### RS Pavimentos

#### RSQ Contínuos de microargamassa

**RSQ010** m² Pavimento contínuo de microargamassa de cal.
Pavimento contínuo de microargamassa, de 3 a 4 mm de espessura, realizado sobre superfície não absorvente. PRIMÁRIO: à base de copolímeros acrílicos e vinílicos em emulsão aquosa, sem diluir. CAMADA BASE: microargamassa de cal, composta por cal hidráulica natural, tipo NHL 5, segundo NP EN 459-1 e inertes seleccionados com granulometria de até 600 microns, cor branca, com resina acrílica, em duas camadas, (0,5 kg/m² cada camada). CAMADA DECORATIVA: microargamassa de cal, composta por cal hidráulica natural, tipo NHL 5, segundo NP EN 459-1 e inertes seleccionados com granulometria de até 100 microns, cor a escolher, com resina acrílica, em duas camadas, (0,1 kg/m² cada camada). CAMADA DE VEDAÇÃO: primário à base de copolímeros acrílicos em emulsão aquosa, sem diluir e duas demãos de verniz de poliuretano alifático monocomponente.
Critérios considerados na determinação do preço da unidade de obra: O preço não inclui a superfície suporte.
Inclui: Limpeza da superfície suporte. Implantação das juntas de dilatação e panos de trabalho. Aplicação da camada de primário. Execução da mistura. Aplicação da camada base. Aplicação da camada decorativa. Lixar as pequenas aderências e imperfeições. Aplicação da camada de vedante. Limpeza final da superfície acabada.
Critério de medição de projecto: Superfície medida em projecção horizontal, segundo documentação gráfica de Projecto.
Critério de medição de obra: Medir-se-á, em projecção horizontal, a superfície realmente executada segundo especificações de Projecto.

| Código | Un | Descrição | Rendimento | Preço | Importância |
|---|---|---|---|---|---|
| mt28mcn031a | l | Primário à base de copolímeros acrílicos e vinílicos em emulsão aquosa, sem diluir, para regularizar a porosidade e melhorar a aderência dos suportes não absorventes, para aplicar com rolo. (material) | 0.1 | 7.33 | 0.733 |
| mt28mcn040a | kg | Microargamassa de cal, composta por cal hidráulica natural, tipo NHL 5, segundo NP EN 459-1 e inertes seleccionados com granulometria de até 600 microns, cor branca, densidade 1200 kg/m³, resistência à compressão 5 N/mm², sem compostos orgânicos voláteis (COV), fornecida em sacos, segundo EN 13813. (material) | 1 | 2.42 | 2.420 |
| mt28mcn050a | l | Resina acrílica em base aquosa. (material) | 0.42 | 6.98 | 2.932 |
| mt28mcn040d | kg | Microargamassa de cal, composta por cal hidráulica natural, tipo NHL 5, segundo NP EN 459-1 e inertes seleccionados com granulometria de até 100 microns, cor a escolher, densidade 800 kg/m³, resistência à compressão 5 N/mm², sem compostos orgânicos voláteis (COV), fornecida em sacos, segundo EN 13813. (material) | 0.2 | 9.22 | 1.844 |
| mt28mcn030a | l | Primário à base de copolímeros acrílicos em emulsão aquosa, sem diluir, para regularizar a porosidade e melhorar a aderência dos suportes absorventes, para aplicar com rolo. (material) | 0.1 | 6.98 | 0.698 |
| mt28mcn060a | l | Verniz de poliuretano alifático monocomponente, sem compostos orgânicos voláteis (COV). (material) | 0.2 | 55.48 | 11.096 |
| mo020 | h | Oficial de 1ª construção. (mão de obra) | 0.7 | 22.68 | 15.876 |
| mo113 | h | Operário não qualificado construção. (mão de obra) | 1.25 | 21.45 | 26.813 |
| % | % | Custos directos complementares | 2 % | 62.412 | 1.248 |
|  |  | Custos directos |  |  | 63.660 |

Resíduos:
- colocação: mt28mcn031a; factor de resíduo 0.050459
- colocação: mt28mcn040a; factor de resíduo 0.0066
- colocação: mt28mcn050a Resina acrílica em base aquosa; factor de resíduo 0.0523817
- colocação: mt28mcn040d; factor de resíduo 0.0066
- colocação: mt28mcn030a; factor de resíduo 0.052382
- colocação: mt28mcn060a Verniz de poliuretano alifático monocomponente, sem compostos orgânicos voláteis (COV); factor de resíduo 0.0275

## Recursos

**mt28mcn031a** l Primário à base de copolímeros acrílicos e vinílicos em emulsão aquosa
Dados técnicos: Custo energético 75.718 MJ; Emissão de CO2 2.882 kg; Código LER 17 09 04; Massa do elemento 1 kg; Volume 0.000667 m3
Resíduos:
- embalagem: re150104 Embalagens de metal. (componente de resíduo); rendimento 0.049 kg; Código LER 15 01 04; Massa do elemento 1 kg; Volume 0.001667 m3

**mt28mcn040a** kg Microargamassa de cal
Dados técnicos: Custo energético 9.068 MJ; Emissão de CO2 0.702 kg; Código LER 17 01 01; Massa do elemento 1 kg; Volume 0.000667 m3
Resíduos:
- embalagem: re150101 Embalagens de papel e cartão. (componente de resíduo); rendimento 0.014 kg; Código LER 15 01 01; Massa do elemento 1 kg; Volume 0.001333 m3

**mt28mcn050a** l Resina acrílica em base aquosa
Dados técnicos: Custo energético 86.990 MJ; Emissão de CO2 3.310 kg; Código LER 17 09 04; Massa do elemento 1.15 kg; Volume 0.000767 m3
Resíduos:
- embalagem: re150104 Embalagens de metal; rendimento 0.048 kg

**mt28mcn040d** kg Microargamassa de cal
Dados técnicos: Custo energético 9.068 MJ; Emissão de CO2 0.702 kg; Código LER 17 01 01; Massa do elemento 1 kg; Volume 0.000667 m3
Resíduos:
- embalagem: re150101 Embalagens de papel e cartão; rendimento 0.014 kg

**mt28mcn030a** l Primário à base de copolímeros acrílicos em emulsão aquosa
Dados técnicos: Custo energético 75.704 MJ; Emissão de CO2 2.882 kg; Código LER 17 09 04; Massa do elemento 1 kg; Volume 0.000667 m3
Resíduos:
- embalagem: re150104 Embalagens de metal; rendimento 0.048 kg

**mt28mcn060a** l Verniz de poliuretano alifático monocomponente, sem compostos orgânicos voláteis (COV)
Dados técnicos: Custo energético 32.340 MJ; Emissão de CO2 1.919 kg; Código LER 08 01 11; Massa do elemento 1 kg; Volume 0.001111 m3
Resíduos:
- embalagem: re150104 Embalagens de metal; rendimento 0.057 kg
