# Sanca de escaiola, para decoração perimetral de tecto

- Propriedade do ficheiro: CYPE Ingenieros S.A.
- Formato: FIEBDC-3/2016
- Programa: Gerador de preços para construção civil. CYPE Ingenieros, S.A.
- Data: 12/02/2025
- Moeda: EUR
- Custos indirectos: 3 %
- IVA: 23 %

## R Revestimentos

### RT Tectos falsos em interiores

#### RTP Pré-fabricados de escaiola

**RTP040** m Sanca de escaiola, para decoração perimetral de tecto.
Escuro de escaiola, de 3x5x110 cm, para decoração perimetral de tecto, fixado com cola para escaiola. Inclusive acessórios de fixação.
Inclui: Marcação do traçado da sanca nos paramentos. Disposição e corte das peças. Humidificação da base de fixação. Espalhamento da cola. Colocação e enchimento das juntas das peças. Correcção de falhas de encontros entre peças, esquinas e cantos.
Critério de medição de projecto: Comprimento medido segundo documentação gráfica de Projecto.
Critério de medição de obra: Medir-se-á o comprimento realmente executado segundo especificações de Projecto.

| Código | Un | Descrição | Rendimento | Preço | Importância |
|---|---|---|---|---|---|
| mt12rea060a | m | Escuro de escaiola, de 3x5x110 cm. (material) | 1.05 | 1.77 | 1.859 |
| mt09eyc030 | kg | Cola para escaiola. (material) | 0.15 | 0.35 | 0.053 |
| mo035 | h | Oficial de 1ª escaiolador. (mão de obra) | 0.16 | 24.63 | 3.941 |
| % | % | Custos directos complementares | 2 % | 5.853 | 0.117 |
|  |  | Custos directos |  |  | 5.970 |

Resíduos:
- colocação: mt12rea060a Escuro de escaiola, de 3x5x110 cm; factor de resíduo 0.017714

## Recursos

**mt12rea060a** m Escuro de escaiola, de 3x5x110 cm
Dados técnicos: Custo energético 1.807 MJ; Emissão de CO2 0.081 kg; Código LER 17 08 02; Massa do elemento 0.5 kg; Volume 0.0005 m3
Resíduos:
- embalagem: re170203 Plástico. (componente de resíduo); rendimento 0.001 kg; Código LER 17 02 03; Massa do elemento 1 kg; Volume 0.001667 m3
