# Sanita bidé de porcelana sanitária, "GEBERIT"

- Propriedade do ficheiro: CYPE Ingenieros S.A.
- Formato: FIEBDC-3/2016
- Programa: Gerador de preços para construção civil. CYPE Ingenieros, S.A.
- Data: 10/06/2024
- Moeda: EUR
- Custos indirectos: 3 %
- IVA: 23 %

## S Equipamentos fixos e sinalização

### SA Aparelhos sanitários

#### SAA Sanitas bidé

**SAA010** Ud Sanita bidé de porcelana sanitária, "GEBERIT".
Sanita bidé suspensa, de porcelana sanitária, acabamento brilhante imitação cromado, série AquaClean, código de pedido 146.222.21.1, modelo Sela "GEBERIT", de 375x568x390 mm, alimentação a 230 V e 50-60 Hz, com assento e tampa, com função soft-close, tampa com abertura automática, depósito de água quente integrado, kit de ligação a abastecimento, acoplamento para ligação à rede eléctrica, kit de isolamento sonoro, braço de chuveiro telescópico, chuveiro com temperatura e intensidade da água reguláveis, com tecnologia WhirlSpray, kit de limpeza, detergente anticalcário, comando à distância com suporte mural e fixações, com painel de controlo, de parede, de vidro temperado de cor branca, com ligação via Bluetooth, alimentação a pilhas, código de pedido 147.041.SI.1. Inclusive silicone para enchimento de juntas.
Inclui: Marcação. Colocação e fixação do aparelho. Ligação à rede de drenagem. Ligação à rede de água fria. Ligação à rede eléctrica. Montagem de acessórios e complementos. Verificação do seu correcto funcionamento. Vedação de juntas.
Critério de medição de projecto: Número de unidades previstas, segundo documentação gráfica de Projecto.
Critério de medição de obra: Medir-se-á o número de unidades realmente colocadas segundo especificações de Projecto.

| Código | Un | Descrição | Rendimento | Preço | Importância |
|---|---|---|---|---|---|
| mt30geb550n | Ud | Sanita bidé suspensa, de porcelana sanitária, acabamento brilhante imitação cromado, série AquaClean, código de pedido 146.222.21.1, modelo Sela "GEBERIT", de 375x568x390 mm, alimentação a 230 V e 50-60 Hz, com assento e tampa, com função soft-close, tampa com abertura automática, depósito de água quente integrado, kit de ligação a abastecimento, acoplamento para ligação à rede eléctrica, kit de isolamento sonoro, braço de chuveiro telescópico, chuveiro com temperatura e intensidade da água reguláveis, com tecnologia WhirlSpray, kit de limpeza, detergente anticalcário, comando à distância com suporte mural e fixações. (material) | 1 | 2740 | 2740.000 |
| mt30geb592e | Ud | Painel de controlo, de parede, de vidro temperado de cor branca, com ligação via Bluetooth, alimentação a pilhas, código de pedido 147.041.SI.1, "GEBERIT", de 93x93 mm, com fixações. (material) | 1 | 295 | 295.000 |
| mt30www005 | Ud | Cartucho de 300 ml de silicone ácida monocomponente, fungicida, para vedação de juntas em ambientes húmidos. (material) | 0.012 | 7.5 | 0.090 |
| mo008 | h | Oficial de 1ª canalizador. (mão de obra) | 1.6 | 23.31 | 37.296 |
| % | % | Custos directos complementares | 2 % | 3072.386 | 61.448 |
|  |  | Custos directos |  |  | 3133.834 |

Resíduos:
- colocação: mt30www005 Cartucho de 300 ml de silicone ácida monocomponente, fungicida, para vedação de juntas em ambientes húmidos; factor de resíduo 0.06

## Recursos

**mt30www005** Ud Cartucho de 300 ml de silicone ácida monocomponente, fungicida, para vedação de juntas em ambientes húmidos
Dados técnicos: Custo energético 87.088 MJ; Emissão de CO2 3.667 kg; Código LER 17 09 04; Massa do elemento 0.45 kg; Volume 0.0003 m3
Resíduos:
- embalagem: re170203 Plástico. (componente de resíduo); rendimento 0.1 kg; Código LER 17 02 03; Massa do elemento 1 kg; Volume 0.001667 m3
