# Batente para porta interior. Colocação no pavimento

- Propriedade do ficheiro: CYPE Ingenieros S.A.
- Formato: FIEBDC-3/2016
- Programa: Gerador de preços para construção civil. CYPE Ingenieros, S.A.
- Data: 10/06/2024
- Moeda: EUR
- Custos indirectos: 3 %
- IVA: 23 %

## S Equipamentos fixos e sinalização

### SD Protecções

#### SDO Protectores para portas

**SDO010** Ud Batente para porta interior. Colocação no pavimento.
Batente para porta interior, tipo borracha, para colocação no pavimento, cor bege, fixado através de parafusos.
Inclui: Marcação dos pontos de fixação. Montagem e fixação.
Critério de medição de projecto: Número de unidades previstas, segundo documentação gráfica de Projecto.
Critério de medição de obra: Medir-se-á o número de unidades realmente colocadas segundo especificações de Projecto.

| Código | Un | Descrição | Rendimento | Preço | Importância |
|---|---|---|---|---|---|
| mt53pdi050cd | Ud | Batente para porta interior, tipo borracha, para colocação no pavimento, cor bege. (material) | 1 | 1.36 | 1.360 |
| mt12ppl016 | Ud | Parafuso auto-roscante protegido contra a oxidação. (material) | 1 | 0.04 | 0.040 |
| mo080 | h | Ajudante de montador. (mão de obra) | 0.05 | 22.13 | 1.107 |
| % | % | Custos directos complementares | 2 % | 2.507 | 0.050 |
|  |  | Custos directos |  |  | 2.557 |

Resíduos:
- colocação: mt12ppl016 Parafuso auto-roscante protegido contra a oxidação; factor de resíduo 0.00538462

## Recursos

**mt53pdi050cd** Ud Batente para porta interior, tipo borracha, para colocação no pavimento, cor bege
Dados técnicos: Custo energético 2.284 MJ; Emissão de CO2 0.110 kg
Resíduos:
- embalagem: re150101 Embalagens de papel e cartão. (componente de resíduo); rendimento 0.009 kg; Código LER 15 01 01; Massa do elemento 1 kg; Volume 0.001333 m3
- embalagem: re170203 Plástico. (componente de resíduo); rendimento 0.005 kg; Código LER 17 02 03; Massa do elemento 1 kg; Volume 0.001667 m3

**mt12ppl016** Ud Parafuso auto-roscante protegido contra a oxidação
Dados técnicos: Custo energético 0.062 MJ; Emissão de CO2 0.010 kg; Código LER 17 04 05; Massa do elemento 0.0013 kg
Resíduos:
- embalagem: re150101 Embalagens de papel e cartão; rendimento 0.001 kg
