# Embelezador flexível de PVC, para remate de lâmina de espuma de poliuretano de alta densidade

- Propriedade do ficheiro: CYPE Ingenieros S.A.
- Formato: FIEBDC-3/2016
- Programa: Gerador de preços para construção civil. CYPE Ingenieros, S.A.
- Data: 10/06/2024
- Moeda: EUR
- Custos indirectos: 3 %
- IVA: 23 %

## S Equipamentos fixos e sinalização

### SD Protecções

#### SDR Lâminas e painéis protectores para revestimentos murais

**SDR100** m Embelezador flexível de PVC, para remate de lâmina de espuma de poliuretano de alta densidade.
Embelezador flexível de PVC, de 1 cm de diâmetro, cor branca, para remate de lâmina de espuma de poliuretano de alta densidade, fornecido em rolos de 500 cm de comprimento. Colocação em obra: com cola.
Inclui: Preparação e limpeza do paramento vertical. Marcação. Aplicação da cola. Colocação do elemento.
Critério de medição de projecto: Comprimento medido entre eixos, segundo documentação gráfica de Projecto.
Critério de medição de obra: Medir-se-á, a eixos, o comprimento realmente executado segundo especificações de Projecto.

| Código | Un | Descrição | Rendimento | Preço | Importância |
|---|---|---|---|---|---|
| mt53pdi090b | m | Embelezador flexível de PVC, de 1 cm de diâmetro, cor branca, para remate de lâmina de espuma de poliuretano de alta densidade, fornecido em rolos de 500 cm de comprimento. (material) | 1 | 5.68 | 5.680 |
| mt29cam030 | Ud | Aerossol de 400 ml de cola, transparente, para uso interior e exterior. (material) | 0.1 | 7.99 | 0.799 |
| mo080 | h | Ajudante de montador. (mão de obra) | 0.05 | 22.13 | 1.107 |
| % | % | Custos directos complementares | 2 % | 7.586 | 0.152 |
|  |  | Custos directos |  |  | 7.738 |

Resíduos:
- colocação: mt53pdi090b; factor de resíduo 0.0447

## Recursos

**mt53pdi090b** m Embelezador flexível de PVC
Dados técnicos: Custo energético 6.782 MJ; Emissão de CO2 0.241 kg; Código LER 17 02 03; Massa do elemento 0.08 kg; Volume 0.000133 m3
Resíduos:
- embalagem: re170203 Plástico. (componente de resíduo); rendimento 0.002 kg; Código LER 17 02 03; Massa do elemento 1 kg; Volume 0.001667 m3
