# Torneiras electrónicas para chuveiro, "PRESTO IBÉRICA"

- Propriedade do ficheiro: CYPE Ingenieros S.A.
- Formato: FIEBDC-3/2016
- Programa: Gerador de preços para construção civil. CYPE Ingenieros, S.A.
- Data: 10/06/2024
- Moeda: EUR
- Custos indirectos: 3 %
- IVA: 23 %

## S Equipamentos fixos e sinalização

### SG Torneiras

#### SGD Para chuveiros

**SGD030** Ud Torneiras electrónicas para chuveiro, "PRESTO IBÉRICA".
Torneira electrónica Tecnologia Touch "PRESTO IBÉRICA" formada por torneira electrónica com accionamento da descarga por sensor táctil, para chuveiro, série Touch, modelo Domo Touch DT 79451 "PRESTO IBÉRICA", com válvula misturadora digital e painel de controlo de accionamento, fixação rápida, alimentação por transformador 230/12 V. Inclusive elementos de ligação, transformador 230/12 V, electroválvula e uma válvula de seccionamento.
Inclui: Colocação. Ligação e verificação do seu correcto funcionamento.
Critério de medição de projecto: Número de unidades previstas, segundo documentação gráfica de Projecto.
Critério de medição de obra: Medir-se-á o número de unidades realmente colocadas segundo especificações de Projecto.

| Código | Un | Descrição | Rendimento | Preço | Importância |
|---|---|---|---|---|---|
| mt31gtp010h | Ud | Torneira electrónica com accionamento da descarga por sensor táctil, para chuveiro, série Touch, modelo Domo Touch DT 79451 "PRESTO IBÉRICA", com válvula misturadora digital e painel de controlo de accionamento, fixação rápida, alimentação por transformador 230/12 V; inclusive elementos de ligação, transformador 230/12 V, electroválvula e uma válvula de seccionamento. (material) | 1 | 529.4 | 529.400 |
| mt37www010 | Ud | Material auxiliar para instalações de abastecimento de água. (material) | 1 | 1.4 | 1.400 |
| mo008 | h | Oficial de 1ª canalizador. (mão de obra) | 0.5 | 23.31 | 11.655 |
| % | % | Custos directos complementares | 2 % | 542.455 | 10.849 |
|  |  | Custos directos |  |  | 553.304 |
