# Sanita suspensa

- Propriedade do ficheiro: CYPE Ingenieros S.A.
- Formato: FIEBDC-3/2016
- Programa: Gerador de preços para construção civil. CYPE Ingenieros, S.A.
- Data: 03/07/2024
- Moeda: EUR
- Custos indirectos: 3 %
- IVA: 23 %

## S Equipamentos fixos e sinalização

### SP Aparelhos sanitários adaptados e ajudas técnicas

#### SPI Sanitas

**SPI020** Ud Sanita suspensa.
Sanita suspensa, de porcelana sanitária, acabamento termoesmaltado, cor branca, código de pedido 500.261.01.1, série Selnova Compact, modelo Selnova Compact "GEBERIT", de 355x700x340 mm, com rebordo de descarga, com assento de sanita, de Duroplast, cor branca, código de pedido 501.558.01.1. Inclusive elementos de fixação e silicone para enchimento de juntas.
Inclui: Marcação. Colocação e fixação do aparelho. Montagem do elemento de drenagem. Ligação à rede de drenagem. Ligação à rede de água fria. Verificação do seu correcto funcionamento. Vedação de juntas.
Critério de medição de projecto: Número de unidades previstas, segundo documentação gráfica de Projecto.
Critério de medição de obra: Medir-se-á o número de unidades realmente colocadas segundo especificações de Projecto.

| Código | Un | Descrição | Rendimento | Preço | Importância |
|---|---|---|---|---|---|
| mt30sfg110z | Ud | Sanita suspensa, de porcelana sanitária, acabamento termoesmaltado, cor branca, código de pedido 500.261.01.1, série Selnova Compact, modelo Selnova Compact "GEBERIT", de 355x700x340 mm, com rebordo de descarga, segundo NP EN 997, com elementos de fixação. (material) | 1 | 251.6 | 251.600 |
| mt30sfg112z | Ud | Assento de sanita, de Duroplast, cor branca, código de pedido 501.558.01.1, série Selnova Comfort "GEBERIT". (material) | 1 | 72.7 | 72.700 |
| mt30www005 | Ud | Cartucho de 300 ml de silicone ácida monocomponente, fungicida, para vedação de juntas em ambientes húmidos. (material) | 0.012 | 7.5 | 0.090 |
| mo008 | h | Oficial de 1ª canalizador. (mão de obra) | 1.5 | 23.31 | 34.965 |
| % | % | Custos directos complementares | 2 % | 359.355 | 7.187 |
|  |  | Custos directos |  |  | 366.542 |

Resíduos:
- colocação: mt30www005 Cartucho de 300 ml de silicone ácida monocomponente, fungicida, para vedação de juntas em ambientes húmidos; factor de resíduo 0.06

## Recursos

**mt30www005** Ud Cartucho de 300 ml de silicone ácida monocomponente, fungicida, para vedação de juntas em ambientes húmidos
Dados técnicos: Custo energético 87.088 MJ; Emissão de CO2 3.667 kg; Código LER 17 09 04; Massa do elemento 0.45 kg; Volume 0.0003 m3
Resíduos:
- embalagem: re170203 Plástico. (componente de resíduo); rendimento 0.1 kg; Código LER 17 02 03; Massa do elemento 1 kg; Volume 0.001667 m3
