# Cofre

- Propriedade do ficheiro: CYPE Ingenieros S.A.
- Formato: FIEBDC-3/2016
- Programa: Gerador de preços para construção civil. CYPE Ingenieros, S.A.
- Data: 10/06/2024
- Moeda: EUR
- Custos indirectos: 3 %
- IVA: 23 %

## S Equipamentos fixos e sinalização

### SS Segurança

#### SSC Cofres

**SSC010** Ud Cofre.
Fornecimento e instalação superficial de cofre doméstico, com fechadura com teclado electrónico, com atraso programável e código de emergência, fechadura de emergência de segurança com chave gorje, cor azul, de 340x480x300 mm de dimensões exteriores, 330x472x245 mm de dimensões interiores, 8,0 mm de espessura da porta e 4,0 mm de espessura das paredes.
Inclui: Marcação. Colocação do cofre.
Critério de medição de projecto: Número de unidades previstas, segundo documentação gráfica de Projecto.
Critério de medição de obra: Medir-se-á o número de unidades realmente colocadas segundo especificações de Projecto.

| Código | Un | Descrição | Rendimento | Preço | Importância |
|---|---|---|---|---|---|
| mt41btv605mbb | Ud | Cofre doméstico para instalar na superfície, com fechadura com teclado electrónico, com atraso programável e código de emergência, fechadura de emergência de segurança com chave gorje, cor azul, de 340x480x300 mm de dimensões exteriores, 330x472x245 mm de dimensões interiores, 8 mm de espessura da porta e 4 mm de espessura das paredes, com iluminação interior com led. (material) | 1 | 352.11 | 352.110 |
| mo011 | h | Oficial de 1ª montador. (mão de obra) | 0.82 | 23.31 | 19.114 |
| mo080 | h | Ajudante de montador. (mão de obra) | 0.82 | 22.13 | 18.147 |
| mo020 | h | Oficial de 1ª construção. (mão de obra) | 1.32 | 22.68 | 29.938 |
| mo077 | h | Ajudante de construção. (mão de obra) | 1.32 | 22.13 | 29.212 |
| % | % | Custos directos complementares | 2 % | 448.521 | 8.970 |
|  |  | Custos directos |  |  | 457.491 |
