# Cofre

- Propriedade do ficheiro: CYPE Ingenieros S.A.
- Formato: FIEBDC-3/2016
- Programa: Gerador de preços para construção civil. CYPE Ingenieros, S.A.
- Data: 10/06/2024
- Moeda: EUR
- Custos indirectos: 3 %
- IVA: 23 %

## S Equipamentos fixos e sinalização

### SS Segurança

#### SSC Cofres

**SSC010** Ud Cofre.
Fornecimento e instalação encastrada de cofre doméstico, com fechadura com chave gorje e 8 orifícios de fixação, cor cinzento, de 372x510x300 mm de dimensões exteriores, 292x472x260 mm de dimensões interiores, 6,0 mm de espessura da porta e 1,5 mm de espessura das paredes. Inclusive varões nervurados de 6 mm de diâmetro de aço EN 10080 A500 NR e malha electrossoldada AR82 100x300 mm de aço A500 EL para a ancoragem do cofre ao paramento, argamassa de cimento para o enchimento do espaço à volta do cofre, primário transparente à base de poliuretano, para vedantes acrílicos sobre superfícies porosas e silicone neutro oxímico para a vedação de juntas.
Critérios considerados na determinação do preço da unidade de obra: O preço inclui os trabalhos auxiliares de pedreiro, mas não inclui a execução da abertura.
Inclui: Preparação da abertura. Preparação do cofre. Ancoragem do cofre ao paramento. Enchimento do espaço à volta do cofre com argamassa. Execução de remates. Vedação de juntas.
Critério de medição de projecto: Número de unidades previstas, segundo documentação gráfica de Projecto.
Critério de medição de obra: Medir-se-á o número de unidades realmente colocadas segundo especificações de Projecto.

| Código | Un | Descrição | Rendimento | Preço | Importância |
|---|---|---|---|---|---|
| mt41btv600fggm | Ud | Cofre doméstico para encastrar, com fechadura com chave gorje e duas trancas de 20 mm de diâmetro e 8 orifícios de fixação, cor cinzento, de 372x510x300 mm de dimensões exteriores, 292x472x260 mm de dimensões interiores, 6 mm de espessura da porta e 1,5 mm de espessura das paredes, com iluminação interior com led. (material) | 1 | 128.04 | 128.040 |
| mt07aco040f | kg | Aço em varões nervurados, A500 NR, fornecido em obra em varões sem elaborar, de vários diâmetros. (material) | 10 | 1.32 | 13.200 |
| mt07ame020llc | m² | Malha electrossoldada AR82 100x300 mm, com arames longitudinais de 8,2 mm de diâmetro e arames transversais de 6,5 mm de diâmetro, aço A500 EL. (material) | 10 | 8.37 | 83.700 |
| mt09mif010ka | t | Argamassa industrial para alvenaria, de cimento, cor cinzento, com aditivo hidrófugo, categoria M-10 (resistência à compressão 10 N/mm²), fornecida em sacos, segundo EN 998-2. (material) | 0.05 | 65.98 | 3.299 |
| mt22www070a | l | Primário transparente à base de poliuretano, para vedantes acrílicos sobre superfícies porosas. (material) | 0.002 | 23.2 | 0.046 |
| mt22www050a | Ud | Cartucho de 300 ml de silicone neutro oxímico, de elasticidade permanente e cura rápida, cor branca, intervalo de temperatura de trabalho de -60 a 150°C, com resistência aos raios UV, dureza Shore A aproximada de 22, segundo EN ISO 868 e alongamento na rotura >= 800%, segundo EN ISO 8339. (material) | 0.002 | 4.73 | 0.009 |
| mo011 | h | Oficial de 1ª montador. (mão de obra) | 1.3 | 23.31 | 30.303 |
| mo080 | h | Ajudante de montador. (mão de obra) | 1.3 | 22.13 | 28.769 |
| mo020 | h | Oficial de 1ª construção. (mão de obra) | 3.3 | 22.68 | 74.844 |
| mo077 | h | Ajudante de construção. (mão de obra) | 3.3 | 22.13 | 73.029 |
| % | % | Custos directos complementares | 2 % | 435.239 | 8.705 |
|  |  | Custos directos |  |  | 443.944 |

Resíduos:
- colocação: mt07aco040f Aço em varões nervurados, A500 NR, fornecido em obra em varões sem elaborar, de vários diâmetros; factor de resíduo 0.0075
- colocação: mt07ame020llc; factor de resíduo 0.00825637
- colocação: mt09mif010ka; factor de resíduo 0.0189
- colocação: mt22www070a Primário transparente à base de poliuretano, para vedantes acrílicos sobre superfícies porosas; factor de resíduo 0.03
- colocação: mt22www050a; factor de resíduo 0.06

## Recursos

**mt07aco040f** kg Aço em varões nervurados, A500 NR, fornecido em obra em varões sem elaborar, de vários diâmetros
Dados técnicos: Custo energético 9.830 MJ; Emissão de CO2 0.510 kg; Código LER 17 04 05; Massa do elemento 1 kg; Volume 0.000476 m3

**mt07ame020llc** m² Malha electrossoldada AR82 100x300 mm
Dados técnicos: Custo energético 49.347 MJ; Emissão de CO2 2.560 kg; Código LER 17 04 05; Massa do elemento 5.02 kg; Volume 0.00239 m3

**mt09mif010ka** t Argamassa industrial para alvenaria
Dados técnicos: Custo energético 2050.870 MJ; Emissão de CO2 177.583 kg; Código LER 17 01 01; Massa do elemento 1000 kg; Volume 0.666667 m3
Resíduos:
- embalagem: re150101 Embalagens de papel e cartão. (componente de resíduo); rendimento 8.571 kg; Código LER 15 01 01; Massa do elemento 1 kg; Volume 0.001333 m3
- embalagem: re170201 Madeira. (componente de resíduo); rendimento 0.463 kg; Código LER 17 02 01; Massa do elemento 1 kg; Volume 0.000909 m3
- embalagem: re170203 Plástico. (componente de resíduo); rendimento 0.241 kg; Código LER 17 02 03; Massa do elemento 1 kg; Volume 0.001667 m3

**mt22www070a** l Primário transparente à base de poliuretano, para vedantes acrílicos sobre superfícies porosas
Dados técnicos: Custo energético 149.135 MJ; Emissão de CO2 7.243 kg; Código LER 17 09 04; Massa do elemento 1.03 kg; Volume 0.000687 m3
Resíduos:
- embalagem: re150104 Embalagens de metal. (componente de resíduo); rendimento 0.064 kg; Código LER 15 01 04; Massa do elemento 1 kg; Volume 0.001667 m3

**mt22www050a** Ud Cartucho de 300 ml de silicone neutro oxímico
Dados técnicos: Custo energético 61.288 MJ; Emissão de CO2 2.605 kg; Código LER 17 09 04; Massa do elemento 0.3 kg; Volume 0.0002 m3
Resíduos:
- embalagem: re170203 Plástico; rendimento 0.1 kg
