# Caixa de correio individual para exterior

- Propriedade do ficheiro: CYPE Ingenieros S.A.
- Formato: FIEBDC-3/2016
- Programa: Gerador de preços para construção civil. CYPE Ingenieros, S.A.
- Data: 09/06/2025
- Moeda: EUR
- Custos indirectos: 3 %
- IVA: 23 %

## S Equipamentos fixos e sinalização

### SZ Zonas comuns

#### SZB Hall

**SZB015** Ud Caixa de correio individual para exterior.
Caixa de correio exterior, corpo e porta de chapa de aço cor branca, com abertura para baixo, de 360x100x275 mm, fixada ao paramento.
Inclui: Marcação. Fixação em paramento com elementos de ancoragem.
Critério de medição de projecto: Número de unidades previstas, segundo documentação gráfica de Projecto.
Critério de medição de obra: Medir-se-á o número de unidades realmente colocadas segundo especificações de Projecto.

| Código | Un | Descrição | Rendimento | Preço | Importância |
|---|---|---|---|---|---|
| mt45btv315a | Ud | Caixa de correio exterior, corpo e porta de chapa de aço cor branca, com abertura para baixo, de 360x100x275 mm, com parafusos de fixação e de união, placa para identificação, fechadura e chaves. (material) | 1 | 22.8 | 22.800 |
| mo080 | h | Ajudante de montador. (mão de obra) | 0.1 | 24.04 | 2.404 |
| % | % | Custos directos complementares | 2 % | 25.204 | 0.504 |
|  |  | Custos directos |  |  | 25.708 |

## Recursos

**mt45btv315a** Ud Caixa de correio exterior
Dados técnicos: Custo energético 0.017 MJ; Emissão de CO2 0.027 kg
Resíduos:
- embalagem: re150101 Embalagens de papel e cartão. (componente de resíduo); rendimento 0.032 kg; Código LER 15 01 01; Massa do elemento 1 kg; Volume 0.001333 m3
