# Balizador com lâmpada LED

- Propriedade do ficheiro: CYPE Ingenieros S.A.
- Formato: FIEBDC-3/2016
- Programa: Gerador de preços para construção civil. CYPE Ingenieros, S.A.
- Data: 03/07/2024
- Moeda: EUR
- Custos indirectos: 3 %
- IVA: 23 %

## U Infra-estruturas no logradouro

### UI Iluminacão exterior

#### UII Iluminação de zonas pedonais e jardim

**UII011** Ud Balizador com lâmpada LED.
Balizador, de 120x39x1200 mm, de 9 W, alimentação a 220/240 V e 50-60 Hz, com lâmpada LED não substituível, temperatura de cor 3000 K, com corpo de alumínio, acabamento lacado, exterior cor preto acabamento texturizado e interior cor branca acabamento texturizado, e feixe de luz extensivo, índice unificado de encandeamento menor que 19, índice de reprodução cromática maior de 80, fluxo luminoso 116 lúmens, grau de protecção IP65 e isolamento classe II.
Inclui: Marcação. Montagem, ligação e verificação do seu correcto funcionamento.
Critério de medição de projecto: Número de unidades previstas, segundo documentação gráfica de Projecto.
Critério de medição de obra: Medir-se-á o número de unidades realmente executadas segundo especificações de Projecto.

| Código | Un | Descrição | Rendimento | Preço | Importância |
|---|---|---|---|---|---|
| mt34blg010Ha | Ud | Balizador, de 120x39x1200 mm, de 9 W, alimentação a 220/240 V e 50-60 Hz, com lâmpada LED não substituível, temperatura de cor 3000 K, com corpo de alumínio, acabamento lacado, exterior cor preto acabamento texturizado e interior cor branca acabamento texturizado, e feixe de luz extensivo, índice unificado de encandeamento menor que 19, índice de reprodução cromática maior de 80, fluxo luminoso 116 lúmens, grau de protecção IP65 e isolamento classe II. (material) | 1 | 689.38 | 689.380 |
| mo003 | h | Oficial de 1ª electricista. (mão de obra) | 0.4 | 23.31 | 9.324 |
| mo102 | h | Ajudante de electricista. (mão de obra) | 0.4 | 22.09 | 8.836 |
| % | % | Custos directos complementares | 2 % | 707.540 | 14.151 |
|  |  | Custos directos |  |  | 721.691 |

## Recursos

**mt34blg010Ha** Ud Balizador, de 120x39x1200 mm
Dados técnicos: Custo energético 531.784 MJ; Emissão de CO2 37.247 kg
Resíduos:
- embalagem: re150101 Embalagens de papel e cartão. (componente de resíduo); rendimento 0.35 kg; Código LER 15 01 01; Massa do elemento 1 kg; Volume 0.001333 m3
