# Projector com lâmpada LED

- Propriedade do ficheiro: CYPE Ingenieros S.A.
- Formato: FIEBDC-3/2016
- Programa: Gerador de preços para construção civil. CYPE Ingenieros, S.A.
- Data: 03/07/2024
- Moeda: EUR
- Custos indirectos: 3 %
- IVA: 23 %

## U Infra-estruturas no logradouro

### UI Iluminacão exterior

#### UIP Projectores

**UIP011** Ud Projector com lâmpada LED.
Projector, não regulável, de 575x604x152 mm, de 500 W, alimentação a 220/240 V e 50-60 Hz, com lâmpada LED não substituível, temperatura de cor 4000 K, com corpo de alumínio, acabamento lacado cor preto, feixe de luz extensivo 90° e difusor de vidro temperado, índice unificado de encandeamento menor que 19, índice de reprodução cromática maior de 80, fluxo luminoso 67500 lúmens, grau de protecção IP65 e isolamento classe I.
Inclui: Marcação. Montagem, ligação e verificação do seu correcto funcionamento.
Critério de medição de projecto: Número de unidades previstas, segundo documentação gráfica de Projecto.
Critério de medição de obra: Medir-se-á o número de unidades realmente executadas segundo especificações de Projecto.

| Código | Un | Descrição | Rendimento | Preço | Importância |
|---|---|---|---|---|---|
| mt34rlg050w | Ud | Projector, não regulável, de 575x604x152 mm, de 500 W, alimentação a 220/240 V e 50-60 Hz, com lâmpada LED não substituível, temperatura de cor 4000 K, com corpo de alumínio, acabamento lacado cor preto, feixe de luz extensivo 90° e difusor de vidro temperado, índice unificado de encandeamento menor que 19, índice de reprodução cromática maior de 80, fluxo luminoso 67500 lúmens, grau de protecção IP65 e isolamento classe I. (material) | 1 | 1067.72 | 1067.720 |
| mo003 | h | Oficial de 1ª electricista. (mão de obra) | 0.3 | 23.31 | 6.993 |
| mo102 | h | Ajudante de electricista. (mão de obra) | 0.3 | 22.09 | 6.627 |
| % | % | Custos directos complementares | 2 % | 1081.340 | 21.627 |
|  |  | Custos directos |  |  | 1102.967 |

## Recursos

**mt34rlg050w** Ud Projector, não regulável
Dados técnicos: Custo energético 6756.124 MJ; Emissão de CO2 497.176 kg
Resíduos:
- embalagem: re150101 Embalagens de papel e cartão. (componente de resíduo); rendimento 0.7 kg; Código LER 15 01 01; Massa do elemento 1 kg; Volume 0.001333 m3
- embalagem: re170201 Madeira. (componente de resíduo); rendimento 0.17 kg; Código LER 17 02 01; Massa do elemento 1 kg; Volume 0.000909 m3
- embalagem: re170203 Plástico. (componente de resíduo); rendimento 0.015 kg; Código LER 17 02 03; Massa do elemento 1 kg; Volume 0.001667 m3
