# Salva-vidas

- Propriedade do ficheiro: CYPE Ingenieros S.A.
- Formato: FIEBDC-3/2016
- Programa: Gerador de preços para construção civil. CYPE Ingenieros, S.A.
- Data: 23/10/2024
- Moeda: EUR
- Custos indirectos: 3 %
- IVA: 23 %

## U Infra-estruturas no logradouro

### UP Piscinas

#### UPE Equipamento exterior

**UPE070** Ud Salva-vidas.
Salva-vidas para piscina, de plástico, cor laranja, de 730 mm de diâmetro, com suporte, de aço inoxidável AISI 304L, acabamento polido brilhante, com ancoragem de fixação, buchas de ancoragem e parafusos.
Inclui: Montagem e fixação dos componentes.
Critério de medição de projecto: Número de unidades previstas, segundo documentação gráfica de Projecto.
Critério de medição de obra: Medir-se-á o número de unidades realmente executadas segundo especificações de Projecto.

| Código | Un | Descrição | Rendimento | Preço | Importância |
|---|---|---|---|---|---|
| mt47pep070b | Ud | Salva-vidas para piscina, de plástico, cor laranja, de 730 mm de diâmetro, com suporte, de aço inoxidável AISI 304L, acabamento polido brilhante, com ancoragem de fixação, buchas de ancoragem e parafusos. (material) | 1 | 339.14 | 339.140 |
| mo080 | h | Ajudante de montador. (mão de obra) | 0.4 | 22.13 | 8.852 |
| % | % | Custos directos complementares | 2 % | 347.992 | 6.960 |
|  |  | Custos directos |  |  | 354.952 |

## Recursos

**mt47pep070b** Ud Salva-vidas para piscina
Dados técnicos: Custo energético 1799.612 MJ; Emissão de CO2 94.710 kg
Resíduos:
- embalagem: re150101 Embalagens de papel e cartão. (componente de resíduo); rendimento 0.038 kg; Código LER 15 01 01; Massa do elemento 1 kg; Volume 0.001333 m3
