# Pré-instalação de contador de rega

- Propriedade do ficheiro: CYPE Ingenieros S.A.
- Formato: FIEBDC-3/2016
- Programa: Gerador de preços para construção civil. CYPE Ingenieros, S.A.
- Data: 10/06/2024
- Moeda: EUR
- Custos indirectos: 3 %
- IVA: 23 %

## U Infra-estruturas no logradouro

### UR Rega

#### URC Contadores

**URC010** Ud Pré-instalação de contador de rega.
Pré-instalação de contador de rega de 2 1/2" DN 65 mm, colocado em nicho, ligado ao ramal de ligação e ao ramal de abastecimento e distribuição, formada por duas válvulas de corte de esfera de latão niquelado; torneira de purga e válvula de retenção. Inclusive aro e tampa amovível de ferro fundido dúctil e outro material auxiliar.
Critérios considerados na determinação do preço da unidade de obra: O preço não inclui o contador.
Inclui: Marcação. Colocação e fixação de acessórios e peças especiais. Ligação e verificação do seu correcto funcionamento.
Critério de medição de projecto: Número de unidades previstas, segundo documentação gráfica de Projecto.
Critério de medição de obra: Medir-se-á o número de unidades realmente executadas segundo especificações de Projecto.

| Código | Un | Descrição | Rendimento | Preço | Importância |
|---|---|---|---|---|---|
| mt37sve010h | Ud | Válvula de esfera de latão niquelado para enroscar de 2 1/2". (material) | 2 | 82.84 | 165.680 |
| mt37sgl010c | Ud | Torneira de purga de 25 mm. (material) | 1 | 6.64 | 6.640 |
| mt37svr010g | Ud | Válvula de retenção de latão para enroscar de 2 1/2". (material) | 1 | 54.18 | 54.180 |
| mt37aar010c | Ud | Aro e tampa de ferro fundido dúctil de 50x50 cm, segundo Companhia Abastecedora. (material) | 1 | 39.95 | 39.950 |
| mt37www010 | Ud | Material auxiliar para instalações de abastecimento de água. (material) | 1 | 1.4 | 1.400 |
| mo008 | h | Oficial de 1ª canalizador. (mão de obra) | 1.4 | 23.31 | 32.634 |
| mo107 | h | Ajudante de canalizador. (mão de obra) | 0.7 | 22.09 | 15.463 |
| % | % | Custos directos complementares | 4 % | 315.947 | 12.638 |
|  |  | Custos directos |  |  | 328.585 |

## Recursos

**mt37sve010h** Ud Válvula de esfera de latão niquelado para enroscar de 2 1/2"
Dados técnicos: Custo energético 2863.949 MJ; Emissão de CO2 192.401 kg
Resíduos:
- embalagem: re150101 Embalagens de papel e cartão. (componente de resíduo); rendimento 0.072 kg; Código LER 15 01 01; Massa do elemento 1 kg; Volume 0.001333 m3

**mt37sgl010c** Ud Torneira de purga de 25 mm
Dados técnicos: Custo energético 0.039 MJ; Emissão de CO2 0.061 kg
Resíduos:
- embalagem: re150101 Embalagens de papel e cartão; rendimento 0.072 kg

**mt37svr010g** Ud Válvula de retenção de latão para enroscar de 2 1/2"
Dados técnicos: Custo energético 2045.187 MJ; Emissão de CO2 137.413 kg
Resíduos:
- embalagem: re150101 Embalagens de papel e cartão; rendimento 0.072 kg

**mt37aar010c** Ud Aro e tampa de ferro fundido dúctil de 50x50 cm, segundo Companhia Abastecedora
Dados técnicos: Custo energético 472.524 MJ; Emissão de CO2 29.506 kg
Resíduos:
- embalagem: re150101 Embalagens de papel e cartão; rendimento 0.072 kg
