# Portão em vedação de terreno de malha metálica

- Propriedade do ficheiro: CYPE Ingenieros S.A.
- Formato: FIEBDC-3/2016
- Programa: Gerador de preços para construção civil. CYPE Ingenieros, S.A.
- Data: 10/06/2024
- Moeda: EUR
- Custos indirectos: 3 %
- IVA: 23 %

## U Infra-estruturas no logradouro

### UV Vedações

#### UVP Portões

**UVP020** Ud Portão em vedação de terreno de malha metálica.
Portão constituído por aros de tubo de aço galvanizado de 40x20x1,5 mm e 30x15x1,5 mm, caixilho de tubo de aço galvanizado de 40x40x1,5 mm com chapa de 40x4 mm e por rede de torção simples, de 30 mm de espaçamento da malha e 2,2 mm de diâmetro, acabamento galvanizado, fixada aos aros e atirantada, para acesso pedonal em vedação de terreno de malha metálica. Inclusive postes de reforço, betão C20/25 (X0(P); D25; S2; Cl 1,0) para assentamento dos postes e acessórios de fixação e montagem.
Inclui: Marcação de alinhamentos e níveis. Execução de aberturas no terreno. Colocação dos postes. Betonagem. Montagem da porta. Fixação do caixilho nos postes. Colocação das ferragens de fecho. Ajuste final da folha.
Critério de medição de projecto: Número de unidades previstas, segundo documentação gráfica de Projecto.
Critério de medição de obra: Medir-se-á o número de unidades realmente executadas segundo especificações de Projecto.

| Código | Un | Descrição | Rendimento | Preço | Importância |
|---|---|---|---|---|---|
| mt10hmf020fa | m³ | Betão simples C20/25 (X0(P); D25; S2; Cl 1,0), fabricado em central, segundo NP EN 206. (material) | 0.1 | 74.97 | 7.497 |
| mt52vst030m | Ud | Poste interior de reforço de tubo de aço galvanizado, de 48 mm de diâmetro e 1,5 mm de espessura, altura 2 m. (material) | 2 | 16.69 | 33.380 |
| mt52vst040hk | Ud | Portão constituído por aros de tubo de aço galvanizado de 40x20x1,5 mm e 30x15x1,5 mm, caixilho de tubo de aço galvanizado de 40x40x1,5 mm com chapa de 40x4 mm e por rede de torção simples, de 30 mm de espaçamento da malha e 2,2 mm de diâmetro, acabamento galvanizado, fixada aos aros e atirantada, para o acesso de peões. (material) | 1 | 143.64 | 143.640 |
| mo041 | h | Oficial de 1ª construção de obra civil. (mão de obra) | 0.2 | 22.68 | 4.536 |
| mo087 | h | Ajudante de construção de obra civil. (mão de obra) | 0.2 | 22.13 | 4.426 |
| mo018 | h | Oficial de 1ª serralheiro. (mão de obra) | 0.7 | 22.98 | 16.086 |
| mo059 | h | Ajudante de serralheiro. (mão de obra) | 0.7 | 22.2 | 15.540 |
| % | % | Custos directos complementares | 2 % | 225.105 | 4.502 |
|  |  | Custos directos |  |  | 229.607 |

Resíduos:
- colocação: mt10hmf020fa Betão simples C20/25 (X0(P); D25; S2; Cl 1,0), fabricado em central, segundo NP EN 206; factor de resíduo 0.00152845

## Recursos

**mt10hmf020fa** m³ Betão simples C20/25 (X0(P); D25; S2; Cl 1,0), fabricado em central, segundo NP EN 206
Dados técnicos: Custo energético 1840.000 MJ; Emissão de CO2 230.000 kg; Código LER 17 01 01; Massa do elemento 2300 kg; Volume 1.533333 m3
