# Estabilização de caminhos e sendeiros, através de tratamento do solo com aplicação de cal hidráulica natural

- Propriedade do ficheiro: CYPE Ingenieros S.A.
- Formato: FIEBDC-3/2016
- Programa: Gerador de preços para construção civil. CYPE Ingenieros, S.A.
- Data: 12/02/2025
- Moeda: EUR
- Custos indirectos: 3 %
- IVA: 23 %

## U Infra-estruturas no logradouro

### UX Pavimentos

#### UXE Camadas base, caminhos e sendeiros

**UXE030** m² Estabilização de caminhos e sendeiros, através de tratamento do solo com aplicação de cal hidráulica natural.
Estabilização de caminhos e sendeiros, em solo pouco argiloso, através de fornecimento de 20 kg de estabilizante e consolidante de terrenos, à base de cal hidráulica natural, espalhada sobre o terreno e misturada com o mesmo até uma profundidade de 15 cm através de motoniveladora, compactação da mistura com meios mecânicos até alcançar uma densidade seca não inferior a 95% da máxima obtida no ensaio Proctor Modificado, realizado segundo LNEC E 197. Incluindo preparação da superfície através de decapagem da terra vegetal, escarificação do terreno e remoção e carga para camião dos restos e desperdícios.
Critérios considerados na determinação do preço da unidade de obra: O preço não inclui a realização do ensaio Proctor Modificado.
Inclui: Decapagem do terreno. Escarificação do terreno a estabilizar. Espalhamento da cal. Mistura da cal com o terreno. Nivelação da mistura. Humedecimento e compactação da mistura. Remoção e carga para camião de restos e desperdícios.
Critério de medição de projecto: Superfície medida em projecção horizontal, segundo documentação gráfica de Projecto.
Critério de medição de obra: Medir-se-á, em projecção horizontal, a superfície realmente executada segundo especificações de Projecto.

| Código | Un | Descrição | Rendimento | Preço | Importância |
|---|---|---|---|---|---|
| mt28mif040 | kg | Estabilizante e consolidante de terrenos, à base de cal hidráulica natural, fornecida em sacos de 35 kg, para estabilização de caminhos e sendeiros. (material) | 20 | 0.65 | 13.000 |
| mq01pan010a | h | Pá carregadora sobre pneus de 120 kW/1,9 m³. (equipamento) | 0.015 | 45.06 | 0.676 |
| mq04dua020b | h | Dumper de descarga frontal de 2 t de carga útil. (equipamento) | 0.002 | 10.38 | 0.021 |
| mq01mot010a | h | Motoniveladora de 141 kW. (equipamento) | 0.002 | 75.91 | 0.152 |
| mq02rov010i | h | Compactador monocilíndrico vibrante auto-propulsado, de 129 kW, de 16,2 t, largura de trabalho 213,4 cm. (equipamento) | 0.03 | 69.78 | 2.093 |
| mq02cia020j | h | Camião cisterna, de 8 m³ de capacidade. (equipamento) | 0.002 | 118.9 | 0.238 |
| mo041 | h | Oficial de 1ª construção de obra civil. (mão de obra) | 0.25 | 24.63 | 6.158 |
| mo087 | h | Ajudante de construção de obra civil. (mão de obra) | 0.25 | 24.04 | 6.010 |
| % | % | Custos directos complementares | 2 % | 28.348 | 0.567 |
|  |  | Custos directos |  |  | 28.915 |

Resíduos:
- colocação: mt28mif040; factor de resíduo 0.021

## Recursos

**mt28mif040** kg Estabilizante e consolidante de terrenos
Dados técnicos: Custo energético 5.254 MJ; Emissão de CO2 0.234 kg; Código LER 17 09 04; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
