# Conjunto de ensaios funcionais das instalações em garagem

- Propriedade do ficheiro: CYPE Ingenieros S.A.
- Formato: FIEBDC-3/2016
- Programa: Gerador de preços para construção civil. CYPE Ingenieros, S.A.
- Data: 10/06/2024
- Moeda: EUR
- Custos indirectos: 3 %
- IVA: 23 %

## X Controlo de qualidade e ensaios

### XR Ensaios funcionais

#### XRI Instalações

**XRI030** Ud Conjunto de ensaios funcionais das instalações em garagem.
Conjunto de ensaios funcionais a realizar por laboratório acreditado na área técnica correspondente, para verificar o correcto funcionamento das seguintes instalações: protecção contra incêndios com grupo de bombagem. Incluindo relatório de resultados.
Inclui: Realização dos ensaios. Redacção de relatório dos resultados dos ensaios realizados.
Critério de medição de projecto: Ensaio a realizar, segundo documentação do Plano de controlo de qualidade.
Critério de medição de obra: Será medido o número de ensaios realizados por laboratório acreditado segundo especificações de Projecto.

| Código | Un | Descrição | Rendimento | Preço | Importância |
|---|---|---|---|---|---|
| mt49prs170a | Ud | Ensaio funcional para verificar o correcto funcionamento da instalação contra incêndios em garagem, com grupo de bombagem, inclusive relatório de resultados. (material) | 1 | 114 | 114.000 |
| % | % | Custos directos complementares | 2 % | 114.000 | 2.280 |
|  |  | Custos directos |  |  | 116.280 |
