# Sistema S de rede de segurança colocada horizontalmente em estruturas pré-fabricadas e metálicas

- Propriedade do ficheiro: CYPE Ingenieros S.A.
- Formato: FIEBDC-3/2016
- Programa: Gerador de preços para construção civil. CYPE Ingenieros, S.A.
- Data: 10/06/2024
- Moeda: EUR
- Custos indirectos: 3 %
- IVA: 23 %

## Y Segurança e saúde

### YC Sistemas de protecção colectiva

#### YCI Protecção durante a execução de lajes

**YCI040** m² Sistema S de rede de segurança colocada horizontalmente em estruturas pré-fabricadas e metálicas.
Sistema S de rede de segurança deslocável, colocada horizontalmente em estruturas pré-fabricadas de betão e estruturas metálicas, formado por: rede de segurança EN 1263-1 S A2 M100 Q M, de poliamida de alta tenacidade, sem nós, de cor branca, para cobrir aberturas horizontais de superfície compreendida entre 35 e 250 m². Inclusive corda de união de polipropileno, para unir as redes e elementos para o deslocamento e estiramento das redes.
Critério de medição de projecto: Superfície medida segundo Plano de Segurança e Saúde.
Critério de medição de obra: Será medida a superfície realmente montada segundo especificações do Plano de Segurança e Saúde.

| Código | Un | Descrição | Rendimento | Preço | Importância |
|---|---|---|---|---|---|
| mt50sph010da | m² | Rede de segurança EN 1263-1 S A2 M100 Q M, de poliamida de alta tenacidade, sem nós, de cor branca. Corda de rede de diâmetro 4,5 mm. Energia da rede A2 (entre 2,2 e 4,4 kJ). Configuração da rede quadrada, com corda perimetral de polipropileno de 16 mm de diâmetro. (material) | 1.064 | 3.77 | 4.011 |
| mt50spr170b | m | Corda de união EN 1263-1 O de polipropileno de alta tenacidade, com tratamento aos raios UV, D=8 mm e carga de ruptura superior a 7,5 kN. (material) | 1.267 | 0.21 | 0.266 |
| mt50spr100d | m | Cabo de aço de 10 mm de diâmetro. (material) | 0.203 | 2.94 | 0.597 |
| mt50spr095 | Ud | Roldana de aço, com carga de ruptura superior a 20 kN. (material) | 0.217 | 14.28 | 3.099 |
| mt50spr096 | Ud | Mosquetão de aço galvanizado, com porca de segurança e carga de ruptura superior a 20 kN. (material) | 0.217 | 22.38 | 4.856 |
| mq07ple010ff | Ud | Aluguer diário de plataforma elevatória de tesoura, motor diesel, de 15 m de altura máxima de trabalho, incluindo manutenção e seguro de responsabilidade civil. (equipamento) | 0.01 | 129.04 | 1.290 |
| mq07ple020ff | Ud | Transporte para a obra e remoção de plataforma elevatória de tesoura, motor diesel, de 15 m de altura máxima de trabalho. (equipamento) | 0.001 | 128.4 | 0.128 |
| mo119 | h | Oficial de 1ª Segurança e Saúde. (mão de obra) | 0.15 | 22.68 | 3.402 |
| mo120 | h | Operário Segurança e Saúde. (mão de obra) | 0.15 | 21.45 | 3.218 |
| % | % | Custos directos complementares | 2 % | 20.867 | 0.417 |
|  |  | Custos directos |  |  | 21.284 |

Resíduos:
- colocação: mt50sph010da; factor de resíduo 1
- colocação: mt50spr100d Cabo de aço de 10 mm de diâmetro; factor de resíduo 0.0140007

## Recursos

**mt50sph010da** m² Rede de segurança EN 1263-1 S A2 M100 Q M
Dados técnicos: Custo energético 35.167 MJ; Emissão de CO2 1.746 kg; Código LER 17 02 03; Massa do elemento 0.329 kg; Volume 0.000548 m3
Resíduos:
- embalagem: re170203 Plástico. (componente de resíduo); rendimento 0.034 kg; Código LER 17 02 03; Massa do elemento 1 kg; Volume 0.001667 m3

**mt50spr100d** m Cabo de aço de 10 mm de diâmetro
Dados técnicos: Custo energético 2.709 MJ; Emissão de CO2 0.199 kg; Código LER 17 04 11; Massa do elemento 0.2717 kg; Volume 0.000181 m3
Resíduos:
- embalagem: re150101 Embalagens de papel e cartão. (componente de resíduo); rendimento 0.071 kg; Código LER 15 01 01; Massa do elemento 1 kg; Volume 0.001333 m3

**mt50spr095** Ud Roldana de aço, com carga de ruptura superior a 20 kN
Dados técnicos: Custo energético 1.002 MJ; Emissão de CO2 0.111 kg
Resíduos:
- embalagem: re150101 Embalagens de papel e cartão; rendimento 0.072 kg

**mt50spr096** Ud Mosquetão de aço galvanizado, com porca de segurança e carga de ruptura superior a 20 kN
Dados técnicos: Custo energético 6.868 MJ; Emissão de CO2 0.544 kg
Resíduos:
- embalagem: re150101 Embalagens de papel e cartão; rendimento 0.09 kg
- embalagem: re170203 Plástico; rendimento 0.045 kg
