# Baliza reflectora

- Propriedade do ficheiro: CYPE Ingenieros S.A.
- Formato: FIEBDC-3/2016
- Programa: Gerador de preços para construção civil. CYPE Ingenieros, S.A.
- Data: 23/10/2024
- Moeda: EUR
- Custos indirectos: 3 %
- IVA: 23 %

## Y Segurança e saúde

### YS Sinalização provisória de obras

#### YSB Balizamento

**YSB010** Ud Baliza reflectora.
Fornecimento, montagem e desmontagem de baliza reflectora para sinalização, de chapa galvanizada, de 20x100 cm, de bordo direito de faixa de rodagem, com faixas de cor branca e vermelho e retro-reflexão nível 1 (E.G.), amortizável em 10 utilizações. Inclusive manutenção em condições seguras durante todo o período de tempo necessário.
Inclui: Montagem e verificação. Desmontagem posterior. Transporte até ao local de armazenamento ou remoção para contentor.
Critério de medição de projecto: Número de unidades previstas, segundo Plano de Segurança e Saúde.
Critério de medição de obra: Medir-se-á o número de unidades realmente colocadas segundo especificações do Plano de Segurança e Saúde.

| Código | Un | Descrição | Rendimento | Preço | Importância |
|---|---|---|---|---|---|
| mt50bal045a | Ud | Baliza reflectora para sinalização, de chapa galvanizada, de 20x100 cm, de bordo direito de faixa de rodagem, com faixas de cor branca e vermelho e retro-reflexão nível 1 (E.G.). (material) | 0.1 | 47.66 | 4.766 |
| mo120 | h | Operário Segurança e Saúde. (mão de obra) | 0.1 | 21.45 | 2.145 |
| % | % | Custos directos complementares | 2 % | 6.911 | 0.138 |
|  |  | Custos directos |  |  | 7.049 |
