# Ensaio destrutivo: resistência à carbonatação

- Propriedade do ficheiro: CYPE INGENIEROS, S.A.
- Formato: FIEBDC-3/2002
- Moeda: EUR
- Custos indirectos: 3.00 %
- IVA: 23.00 %

## 0 Trabalhos prévios

### 0E Recolha de amostras e ensaios para estudo de patologias

#### 0EH Ensaios de informação do betão endurecido

**0EH050** Ud Ensaio destrutivo: resistência à carbonatação.
Ensaio destrutivo consistente para a determinação da resistência à carbonatação num carote extraído do elemento estrutural existente de betão, segundo LNEC E 391, através do método da fenolftaleína, sem incluir a abertura da cavidade nem reposição de revestimentos ou recobrimentos.
Inclui: Realização do ensaio.
Critério de medição de projecto: Número de unidades previstas, segundo documentação gráfica de Projecto.
Critério de medição de obra: Medir-se-á o número de unidades realmente executadas segundo especificações de Projecto.

| Código | Un | Descrição | Rendimento | Preço | Importância |
|---|---|---|---|---|---|
| mt49hoe020 | Ud | Recolha em obra de até 6 amostras de betão endurecido, cujo peso não exceda 50 kg. (material) | 1.000 | 32.02 | 32.02 |
| mt49hoe060 | Ud | Ensaio para determinar a resistência à carbonatação de uma amostra de betão endurecido, segundo LNEC E 391. (material) | 1.000 | 31.09 | 31.09 |
| % | % | Custos directos complementares | 2 % | 63.11 | 1.26 |
|  |  | Custos directos |  |  | 64.37 |
