# Jornada de supervisão arqueológica

- Propriedade do ficheiro: CYPE INGENIEROS, S.A.
- Formato: FIEBDC-3/2002
- Moeda: EUR
- Custos indirectos: 3.00 %
- IVA: 23.00 %

## 0 Trabalhos prévios

### 0G Trabalhos arqueológicos

#### 0GG Trabalhos de supervisão arqueológica

**0GG010** Ud Jornada de supervisão arqueológica.
Jornada de supervisão arqueológica dos trabalhos de escavação a cargo de ajudante arqueólogo, de 8 horas diárias, com tomada de dados para a memória final dos trabalhos. Inclusive apoio para a distinção das diferentes unidades estratigráficas durante o processo de escavação, para a etiquetagem dos materiais arqueológicos, assim como o seu correcto empilhamento e armazenamento e para satisfazer as necessidades materiais e de infra-estrutura que necessitem os trabalhos de escavação.
Inclui: Deslocamento à obra. Inspecção visual e recolha de dados. Redacção do relatório técnico.
Critério de medição de projecto: Número de unidades previstas, segundo documentação gráfica de Projecto.
Critério de medição de obra: Medir-se-á o número de unidades realmente executadas segundo especificações de Projecto.

| Código | Un | Descrição | Rendimento | Preço | Importância |
|---|---|---|---|---|---|
| mt51arq010 | Ud | Material fungível para trabalhos de arqueologia. (material) | 0.045 | 960.00 | 43.20 |
| mt51arq020 | Ud | Material e ferramentas para trabalhos de arqueologia. (material) | 0.012 | 1380.00 | 16.56 |
| mo057 | h | Ajudante de arqueólogo. (mão de obra) | 8.870 | 26.24 | 232.75 |
| % | % | Custos directos complementares | 2 % | 292.51 | 5.85 |
|  |  | Custos directos |  |  | 298.36 |
