# Transporte e remoção de plataforma motorizada

- Propriedade do ficheiro: CYPE INGENIEROS, S.A.
- Formato: FIEBDC-3/2002
- Moeda: EUR
- Custos indirectos: 3.00 %
- IVA: 23.00 %

## 0 Trabalhos prévios

### 0X Andaimes e equipamento de elevação

#### 0XA Andaimes

**0XA124** Ud Transporte e remoção de plataforma motorizada.
Transporte e remoção de plataforma motorizada bimastro, de 30 m de comprimento e 150 m de altura máxima, com capacidade de carga de 1500 kg, constituída por estrutura de aço galvanizado a quente, formando dois mastros por tramos de 1,5 m, motor de duplo accionamento de 8,8 kW e plataforma metálica, independente da estrutura de suporte; para execução de fachada.
Critério de medição de projecto: Número de unidades previstas, segundo documentação gráfica de Projecto.
Critério de medição de obra: Medir-se-á o número de unidades realmente executadas segundo especificações de Projecto.

| Código | Un | Descrição | Rendimento | Preço | Importância |
|---|---|---|---|---|---|
| mq13ats073d | Ud | Transporte para a obra e remoção de plataforma motorizada bimastro, de 30 m de comprimento e 150 m de altura máxima de trabalho, com 1500 kg de capacidade de carga, constituída por estrutura com perfis de secção quadrada, de aço galvanizado a quente, formando dois mastros por tramos de 1,5 m, com rolos de condução metálicos, de superfície de contacto plana, e motor de duplo accionamento de 8,8 kW; plataforma metálica, de aço galvanizado anti-deslizante e auto-drenante, independente da estrutura de suporte, com sistema de nivelação automática, e prolongamentos telescópicos que permitem ampliar a largura da plataforma de trabalho de 1,4 a 3,2 m, para execução de fachada; incluindo mecanismo de fim de curso para limitar os mastros finais, sistema de paragem de emergência com dispositivo manual de descida e sirene acústica de manobra. (equipamento) | 1.159 | 498.19 | 577.40 |
| % | % | Custos directos complementares | 2 % | 577.40 | 11.55 |
|  |  | Custos directos |  |  | 588.95 |
