# Montagem e desmontagem de andaime tubular de volume

- Propriedade do ficheiro: CYPE INGENIEROS, S.A.
- Formato: FIEBDC-3/2002
- Moeda: EUR
- Custos indirectos: 3.00 %
- IVA: 23.00 %

## 0 Trabalhos prévios

### 0X Andaimes e equipamento de elevação

#### 0XA Andaimes

**0XA131** Ud Montagem e desmontagem de andaime tubular de volume.
Montagem e desmontagem de andaime de volume, formado por 200 m³ de estrutura tubular de aço galvanizado a quente e plataforma de trabalho de 100 m², situada até 10 m de altura máxima, segundo desenhos de montagem. Incluindo acessórios, sistemas de protecção, ancoragens e reposições.
Inclui: Marcação da disposição dos apoios. Limpeza e preparação da superfície de apoio e protecção dos espaços afectados. Montagem e colocação dos componentes. Colocação da plataforma de trabalho. Colocação dos elementos de protecção, acesso e sinalização. Teste de carga. Desmontagem e remoção do andaime.
Critério de medição de projecto: Número de unidades previstas, segundo Plano de Segurança e Saúde.

| Código | Un | Descrição | Rendimento | Preço | Importância |
|---|---|---|---|---|---|
| mq13ats021a | Ud | Repercussão, por m³, de montagem de andaime de volume, de 10 m de altura máxima de trabalho, constituído por estrutura tubular de aço galvanizado a quente, de 48,3 mm de diâmetro e 3,2 mm de espessura, fabricado cumprindo as exigências de qualidade expostas na norma NP EN ISO 9001, segundo EN 12810 e EN 12811; inclusive p/p de escada interior com alçapão e guarda-corpos com duas barras e rodapé. (equipamento) | 200.000 | 2.91 | 582.00 |
| mq13ats022a | Ud | Repercussão, por m³, de desmontagem de andaime de volume, de 10 m de altura máxima de trabalho, constituído por estrutura tubular de aço galvanizado a quente, de 48,3 mm de diâmetro e 3,2 mm de espessura, fabricado cumprindo as exigências de qualidade expostas na norma NP EN ISO 9001, segundo EN 12810 e EN 12811; inclusive p/p de escada interior com alçapão e guarda-corpos com duas barras e rodapé. (equipamento) | 200.000 | 1.89 | 378.00 |
| mq13ats031a | Ud | Repercussão, por m², de montagem de plataforma de trabalho de chapa perfurada de aço. (equipamento) | 100.000 | 3.84 | 384.00 |
| mq13ats032a | Ud | Repercussão, por m², de desmontagem de plataforma de trabalho de chapa perfurada de aço. (equipamento) | 100.000 | 2.49 | 249.00 |
| % | % | Custos directos complementares | 2 % | 1593.00 | 31.86 |
|  |  | Custos directos |  |  | 1624.86 |
