# Aluguer diário de cesta elevatória de braço telescópico de 20 m de altura máxima de trabalho

- Propriedade do ficheiro: CYPE INGENIEROS, S.A.
- Formato: FIEBDC-3/2002
- Moeda: EUR
- Custos indirectos: 3.00 %
- IVA: 23.00 %

## 0 Trabalhos prévios

### 0X Andaimes e equipamento de elevação

#### 0XP Plataformas elevatórias

**0XP010** Ud Aluguer diário de cesta elevatória de braço telescópico de 20 m de altura máxima de trabalho.
Aluguer diário de cesta elevatória de braço telescópico de 20 m de altura máxima de trabalho. Incluindo p/p de manutenção e seguro de responsabilidade civil.
Inclui: Revisão periódica para garantir a sua estabilidade e condições de segurança.
Critério de medição de projecto: Número de unidades previstas, segundo documentação gráfica de Projecto.
Critério de medição de obra: Amortização em forma de aluguer diário, segundo as condições definidas no contrato subscrito com a empresa fornecedora.

| Código | Un | Descrição | Rendimento | Preço | Importância |
|---|---|---|---|---|---|
| mq07ple010k | Ud | Aluguer diário de cesta elevatória de braço telescópico de 20 m de altura máxima de trabalho, incluindo manutenção e seguro de responsabilidade civil. (equipamento) | 1.165 | 173.60 | 202.24 |
| % | % | Custos directos complementares | 2 % | 202.24 | 4.04 |
|  |  | Custos directos |  |  | 206.28 |
