# Instalação de sistema de bombagem de águas, em micropoço de bombagem

- Propriedade do ficheiro: CYPE INGENIEROS, S.A.
- Formato: FIEBDC-3/2002
- Moeda: EUR
- Custos indirectos: 3.00 %
- IVA: 23.00 %

## A Acondicionamento do terreno

### AH Bombagens

#### AHB Bombas submergíveis

**AHB110** Ud Instalação de sistema de bombagem de águas, em micropoço de bombagem.
Deslocamento, montagem e desmontagem de sistema de bombagem de águas, com bomba submergível de poço, de 25 m³/h, em micropoço de bombagem de 180 mm de diâmetro e até 14 m de profundidade, para a drenagem e canalização a uma cota superior e a uma distância de até 12 m, desde a bomba até ao colector perimetral ou ao ponto de descarga, a fim de evitar a reciclagem das águas. Incluindo tubagem de impulsão até à sua ligação com o colector perimetral ou ponto de descarga, válvula de regulação de caudal, válvula antirretorno, quadro de protecção, sondas de nível, filtros para evitar o transporte de finos, acessórios, uniões e peças especiais para a instalação da bomba e a sua ligação à rede eléctrica.
Critérios considerados na determinação do preço da unidade de obra: O preço não inclui o micropoço de bombagem.
Inclui: Transporte à obra. Montagem do sistema. Desmontagem do sistema. Remoção da obra.
Critério de medição de projecto: Número de unidades previstas, segundo documentação gráfica de Projecto.
Critério de medição de obra: Medir-se-á o número de unidades realmente executadas segundo especificações de Projecto.

| Código | Un | Descrição | Rendimento | Preço | Importância |
|---|---|---|---|---|---|
| mq12bau055a | Ud | Transporte, colocação em obra e remoção de sistema de bombagem de águas em micropoço de bombagem de 180 mm de diâmetro e até 14 m de profundidade, com bomba submergível de poço, de 25 m³/h, incluindo tubagem de impulsão até a sua ligação com o colector perimetral ou o ponto de descarga, válvula de regulação de caudal, válvula antirretorno, quadro de protecção, sondas de nível, filtros, acessórios, uniões e peças especiais para a instalação da bomba e a sua ligação à rede eléctrica. (equipamento) | 1.000 | 2531.31 | 2531.31 |
| % | % | Custos directos complementares | 2 % | 2531.31 | 50.63 |
|  |  | Custos directos |  |  | 2581.94 |
