# Peças especiais para laje térrea ventilada de betão

- Propriedade do ficheiro: CYPE INGENIEROS, S.A.
- Formato: FIEBDC-3/2002
- Moeda: EUR
- Custos indirectos: 3.00 %
- IVA: 23.00 %

## A Acondicionamento do terreno

### AN Nivelação

#### ANV Lajes térreas ventiladas

**ANV011** Ud Peças especiais para laje térrea ventilada de betão.
Peça de fecho lateral de módulo de 50 cm de altura, de polipropileno e polietileno reciclados, de 46x44,5x47 cm, cor azul, colocada sobre base de betão de limpeza para impedir a passagem do betão para o interior das peças durante a fase de descarga do betão.
Inclui: Marcação da disposição e colocação das peças.
Critério de medição de projecto: Número de unidades previstas, segundo documentação gráfica de Projecto.
Critério de medição de obra: Medir-se-á o número de unidades realmente executadas segundo especificações de Projecto.

| Código | Un | Descrição | Rendimento | Preço | Importância |
|---|---|---|---|---|---|
| mt07cid025g | Ud | Peça de fecho lateral de módulo de 50 cm de altura, de polipropileno e polietileno reciclados, de 46x44,5x47 cm, cor azul, para lajes térreas ventiladas. (material) | 1.000 | 4.82 | 4.82 |
| mo112 | h | Operário especializado construção. (mão de obra) | 0.119 | 21.98 | 2.62 |
| % | % | Custos directos complementares | 2 % | 7.44 | 0.15 |
|  |  | Custos directos |  |  | 7.59 |
