# Laje térrea ventilada de betão, sistema "PANTALLAX", sobre ensoleiramento geral

- Propriedade do ficheiro: CYPE INGENIEROS, S.A.
- Formato: FIEBDC-3/2002
- Moeda: EUR
- Custos indirectos: 3.00 %
- IVA: 23.00 %

## A Acondicionamento do terreno

### AN Nivelação

#### ANV Lajes térreas ventiladas

**ANV020** m² Laje térrea ventilada de betão, sistema "PANTALLAX", sobre ensoleiramento geral.
Laje térrea ventilada de betão armado, de 10 cm de espessura, com acabamento superficial através de talocha mecânica, sistema Dren "PANTALLAX", composta por lâmina drenante nodular de polietileno de alta densidade (PEAD/HDPE), com nódulos de 8 mm de altura, com geotêxtil de polipropileno de 120 g/m² incorporado, fixada ao ensoleiramento geral existente através de fixações mecânicas; realizada com betão C25/30 (XC1(P); D25; S3; Cl 0,4) fabricado em central, e betonagem com grua, e malha electrossoldada AR50 100x300 mm de aço A500 EL como armadura de distribuição, colocada sobre separadores homologados. Inclusive painel de poliestireno expandido de 3 cm de espessura, para a execução de juntas de retracção.
Inclui: Limpeza e preparação da superfície. Colocação da camada drenante. Aplicação de níveis através de pontos, mestras de betão ou réguas. Rega da superfície base. Formação de juntas de construção e de dilatação. Colocação da malha electrossoldada com separadores homologados. Betonagem, espalhamento e vibração do betão. Ligação dos elementos exteriores. Cura do betão. Afagamento mecânico da superfície.
Critério de medição de projecto: Superfície medida segundo documentação gráfica de Projecto.
Critério de medição de obra: Medir-se-á a superfície realmente executada segundo especificações de Projecto, sem deduzir a superfície ocupada pelos pilares situados dentro do seu perímetro.

| Código | Un | Descrição | Rendimento | Preço | Importância |
|---|---|---|---|---|---|
| mt14gsp010a | m² | Lâmina drenante nodular de polietileno de alta densidade (PEAD/HDPE), com nódulos de 8 mm de altura, com geotêxtil de polipropileno de 120 g/m² incorporado, resistência à compressão 200 kN/m² segundo EN ISO 604 e capacidade de drenagem 4,8 l/(s·m). (material) | 1.050 | 2.86 | 3.00 |
| mt08var060 | kg | Pregos de aço de 20x100 mm. (material) | 0.100 | 8.75 | 0.88 |
| mt07ame020ffc | m² | Malha electrossoldada AR50 100x300 mm, com arames longitudinais de 5 mm de diâmetro e arames transversais de 4,2 mm de diâmetro, aço A500 EL. (material) | 1.100 | 3.38 | 3.72 |
| mt10haf020bgnhc | m³ | Betão C25/30 (XC1(P); D25; S3; Cl 0,4), fabricado em central, segundo NP EN 206. (material) | 0.110 | 80.33 | 8.84 |
| mt07aco020f | Ud | Separador homologado para nervuras "in situ" em lajes aligeiradas. (material) | 3.000 | 0.06 | 0.18 |
| mt16pea020c | m² | Painel rígido de poliestireno expandido, segundo NP EN 13163, bordo lateral recto, de 30 mm de espessura, resistência térmica 0,8 m²°C/W, condutibilidade térmica 0,036 W/(m°C), para junta de dilatação. (material) | 0.050 | 2.01 | 0.10 |
| mq04dua020b | h | Dumper de descarga frontal de 2 t de carga útil. (equipamento) | 0.022 | 10.38 | 0.23 |
| mq06vib020 | h | Régua vibradora de 3 m. (equipamento) | 0.097 | 5.23 | 0.51 |
| mq06fra010 | h | Talocha mecânica de betão. (equipamento) | 0.638 | 5.68 | 3.62 |
| mq06cor020 | h | Equipamento para corte de juntas em massames de betão. (equipamento) | 0.116 | 10.64 | 1.23 |
| op00sie010 |  | Serra tico-tico. | 1.000 | 0.00 | 0.00 |
| au00auh010 |  | Balde para grua. | 1.000 | 0.00 | 0.00 |
| mo020 | h | Oficial de 1ª construção. (mão de obra) | 0.306 | 22.68 | 6.94 |
| mo077 | h | Ajudante de construção. (mão de obra) | 0.297 | 22.13 | 6.57 |
| mo113 | h | Operário não qualificado construção. (mão de obra) | 0.306 | 21.45 | 6.56 |
| % | % | Custos directos complementares | 2 % | 42.38 | 0.85 |
|  |  | Custos directos |  |  | 43.23 |
