# Escavação por banquetas de estabilização, para reforço de fundações

- Propriedade do ficheiro: CYPE INGENIEROS, S.A.
- Formato: FIEBDC-3/2002
- Moeda: EUR
- Custos indirectos: 3.00 %
- IVA: 23.00 %

## A Acondicionamento do terreno

### AZ Reforços

#### AZA Movimento de terras

**AZA020** m³ Escavação por banquetas de estabilização, para reforço de fundações.
Escavação por banquetas de estabilização, em solo de lodo, até atingir a face inferior da fundação a reforçar, situada uma profundidade máxima de 1,0 m, com meios manuais, e carga manual para camião ou contentor. Inclusive, picagem das zonas deterioradas da fundação existente e eliminação de restos.
Critérios considerados na determinação do preço da unidade de obra: O preço não inclui a abertura da vala nem o transporte dos materiais escavados.
Inclui: Implantação geral e fixação dos pontos e níveis de referência. Colocação das balizas nos cantos e extremos dos alinhamentos. Escavação em sucessivas camadas horizontais e extracção de terras. Refinamento do fundo e laterais à mão, com extracção das terras. Carga manual para camião ou contentor dos materiais escavados.
Critério de medição de projecto: Volume medido sobre as secções teóricas da escavação, segundo documentação gráfica de Projecto.
Critério de medição de obra: Medir-se-á o volume teórico executado segundo especificações de Projecto, sem incluir os incrementos por excessos de escavação não autorizados, nem o enchimento necessário para reconstruir a secção teórica por defeitos imputáveis ao Empreiteiro. Medir-se-á a escavação uma vez realizada e antes de que sobre esta se efectue algum tipo de enchimento. Se o Empreiteiro fechasse a escavação antes de verificada a medição, entender-se-á que se sujeita ao que unilateralmente determine o director de fiscalização de obra.

| Código | Un | Descrição | Rendimento | Preço | Importância |
|---|---|---|---|---|---|
| mo113 | h | Operário não qualificado construção. (mão de obra) | 3.823 | 21.45 | 82.00 |
| % | % | Custos directos complementares | 2 % | 82.00 | 1.64 |
|  |  | Custos directos |  |  | 83.64 |
