# Encontro de parede moldada e ensoleiramento

- Propriedade do ficheiro: CYPE INGENIEROS, S.A.
- Formato: FIEBDC-3/2002
- Moeda: EUR
- Custos indirectos: 3.00 %
- IVA: 23.00 %

## C Fundações

### CC Contenções

#### CCP Paredes moldadas

**CCP061** m Encontro de parede moldada e ensoleiramento.
Encontro de parede moldada e ensoleiramento, através de 4 varões nervurados de 16 mm de diâmetro e 100 cm de comprimento, de aço A400 NR, fixados com resina epóxi cada 300 cm em orifícios de 20 mm de diâmetro e 250 mm de profundidade, praticados em rebaixe perimetral com forma de meia cana, de 5 cm de profundidade, executado através de fresagem contínua do paramento da parede moldada, e carga de entulho para camião ou contentor.
Inclui: Fresagem do encontro entre parede moldada e ensoleiramento. Marcação dos orifícios sobre o rebaixe fresado. Execução dos furos. Limpeza do pó do interior dos furos. Injecção de resina epóxi. Colocação das armaduras de espera. Limpeza dos restos gerados. Carga de entulho para camião ou contentor.
Critério de medição de projecto: Comprimento medido segundo documentação gráfica de Projecto.
Critério de medição de obra: Medir-se-á o comprimento realmente executado segundo especificações de Projecto.

| Código | Un | Descrição | Rendimento | Preço | Importância |
|---|---|---|---|---|---|
| mt07anq010 | Ud | Cartucho de adesivo tixotrópico de dois componentes à base de resina epóxi, de 330 ml, para ligação de varão nervurado de aço e parede moldada. (material) | 0.867 | 53.74 | 46.59 |
| mt07aco040e | kg | Aço em varões nervurados, A400 NR, fornecido em obra em varões sem elaborar, de vários diâmetros. (material) | 21.067 | 1.31 | 27.60 |
| mq03fre010a | h | Equipamento de fresagem, para parede moldada. (equipamento) | 0.440 | 72.80 | 32.03 |
| mq01pan070b | h | Mini pá carregadora sobre pneus, de 52 kW/1 m³ kW. (equipamento) | 0.440 | 36.80 | 16.19 |
| mq06eim060 | h | Aplicador manual para cartuchos de injecção de resinas, com acessório misturador. (equipamento) | 3.864 | 1.72 | 6.65 |
| op00ciz020 |  | Guilhotina para aço em varões nervurados. | 1.000 | 0.00 | 0.00 |
| op00ata010 |  | Máquina de amarrar ferro. | 1.000 | 0.00 | 0.00 |
| op00tal010 |  | Berbequim. | 1.000 | 0.00 | 0.00 |
| mo042 | h | Oficial de 1ª estruturista. (mão de obra) | 1.169 | 23.64 | 27.64 |
| mo089 | h | Ajudante de estruturista. (mão de obra) | 1.169 | 23.07 | 26.97 |
| % | % | Custos directos complementares | 2 % | 183.67 | 3.67 |
|  |  | Custos directos |  |  | 187.34 |
