# Demolição de pilar de pedra

- Propriedade do ficheiro: CYPE INGENIEROS, S.A.
- Formato: FIEBDC-3/2002
- Moeda: EUR
- Custos indirectos: 3.00 %
- IVA: 23.00 %

## D Demolições

### DE Estruturas

#### DEC Cantarias

**DEC030** m Demolição de pilar de pedra.
Demolição de pilar de pedra trabalhada de 1601 a 2500 cm² de secção, com meios manuais e carga manual para camião ou contentor.
Inclui: Demolição do elemento. Fragmentação do entulho em peças manejáveis. Remoção e acumulação de entulho. Limpeza dos restos da obra. Carga manual de entulho para camião ou contentor.
Critério de medição de projecto: Comprimento medido segundo documentação gráfica de Projecto.
Critério de medição de obra: Será medido o comprimento realmente demolido segundo especificações de Projecto.

| Código | Un | Descrição | Rendimento | Preço | Importância |
|---|---|---|---|---|---|
| mo112 | h | Operário especializado construção. (mão de obra) | 5.581 | 21.98 | 122.67 |
| mo113 | h | Operário não qualificado construção. (mão de obra) | 5.581 | 21.45 | 119.71 |
| % | % | Custos directos complementares | 2 % | 242.38 | 4.85 |
|  |  | Custos directos |  |  | 247.23 |
