# Demolição de pilar de pedra

- Propriedade do ficheiro: CYPE INGENIEROS, S.A.
- Formato: FIEBDC-3/2002
- Moeda: EUR
- Custos indirectos: 3.00 %
- IVA: 23.00 %

## D Demolições

### DE Estruturas

#### DEC Cantarias

**DEC030** m Demolição de pilar de pedra.
Desmontagem para a sua reutilização de pilar de pedra trabalhada de mais de 2500 cm² de secção, com meios manuais e carga manual para camião ou contentor.
Critérios considerados na determinação do preço da unidade de obra: O preço inclui o desmontagem dos elementos de fixação.
Inclui: Desmontagem do elemento, com escoramento se for necessário. Classificação e etiquetagem. Armazenamento dos materiais a reutilizar. Carga manual do material a reutilizar para camião. Remoção e acumulação dos restos de obra. Limpeza dos restos da obra. Carga manual dos restos de obra para camião ou contentor.
Critério de medição de projecto: Comprimento medido segundo documentação gráfica de Projecto.
Critério de medição de obra: Será medido o comprimento realmente desmontado segundo especificações de Projecto.

| Código | Un | Descrição | Rendimento | Preço | Importância |
|---|---|---|---|---|---|
| mo112 | h | Operário especializado construção. (mão de obra) | 7.658 | 21.98 | 168.32 |
| mo113 | h | Operário não qualificado construção. (mão de obra) | 7.658 | 21.45 | 164.26 |
| % | % | Custos directos complementares | 2 % | 332.58 | 6.65 |
|  |  | Custos directos |  |  | 339.23 |
