# Demolição de muro de alvenaria

- Propriedade do ficheiro: CYPE INGENIEROS, S.A.
- Formato: FIEBDC-3/2002
- Moeda: EUR
- Custos indirectos: 3.00 %
- IVA: 23.00 %

## D Demolições

### DE Estruturas

#### DEF Alvenarias

**DEF040** m³ Demolição de muro de alvenaria.
Demolição de muro de alvenaria de bloco de betão furado, revestida, com meios manuais, e carga manual para camião ou contentor.
Critérios considerados na determinação do preço da unidade de obra: O preço inclui a demolição do revestimento.
Inclui: Demolição do muro de alvenaria e dos seus revestimentos. Fragmentação do entulho em peças manejáveis. Remoção e acumulação de entulho. Limpeza dos restos da obra. Carga manual de entulho para camião ou contentor.
Critério de medição de projecto: Volume medido segundo documentação gráfica de Projecto.
Critério de medição de obra: Será medido o volume realmente demolido segundo especificações de Projecto.

| Código | Un | Descrição | Rendimento | Preço | Importância |
|---|---|---|---|---|---|
| mo112 | h | Operário especializado construção. (mão de obra) | 2.409 | 21.98 | 52.95 |
| mo113 | h | Operário não qualificado construção. (mão de obra) | 2.409 | 21.45 | 51.67 |
| % | % | Custos directos complementares | 2 % | 104.62 | 2.09 |
|  |  | Custos directos |  |  | 106.71 |
