# Demolição de parede de taipa

- Propriedade do ficheiro: CYPE INGENIEROS, S.A.
- Formato: FIEBDC-3/2002
- Moeda: EUR
- Custos indirectos: 3.00 %
- IVA: 23.00 %

## D Demolições

### DE Estruturas

#### DET Terra

**DET010** m³ Demolição de parede de taipa.
Demolição de parede de taipa, com martelo pneumático e carga manual para camião ou contentor.
Inclui: Demolição do elemento. Fragmentação do entulho em peças manejáveis. Remoção e acumulação de entulho. Limpeza dos restos da obra. Carga manual de entulho para camião ou contentor.
Critério de medição de projecto: Volume medido segundo documentação gráfica de Projecto.
Critério de medição de obra: Será medido o volume realmente demolido segundo especificações de Projecto.

| Código | Un | Descrição | Rendimento | Preço | Importância |
|---|---|---|---|---|---|
| mq05mai030 | h | Martelo pneumático. (equipamento) | 1.848 | 4.57 | 8.45 |
| mq05pdm110 | h | Compressor portátil diesel média pressão 10 m³/min. (equipamento) | 0.924 | 7.75 | 7.16 |
| mo112 | h | Operário especializado construção. (mão de obra) | 1.977 | 21.98 | 43.45 |
| mo113 | h | Operário não qualificado construção. (mão de obra) | 2.966 | 21.45 | 63.62 |
| % | % | Custos directos complementares | 2 % | 122.68 | 2.45 |
|  |  | Custos directos |  |  | 125.13 |
