# Desmontagem de grade de segurança metálica

- Propriedade do ficheiro: CYPE INGENIEROS, S.A.
- Formato: FIEBDC-3/2002
- Moeda: EUR
- Custos indirectos: 3.00 %
- IVA: 23.00 %

## D Demolições

### DF Fachadas

#### DFD Protecções e gradeamentos exteriores

**DFD040** Ud Desmontagem de grade de segurança metálica.
Desmontagem de grade de segurança metálica extensível de 4 a 6 m² de superfície, com meios manuais, sem deteriorar os elementos construtivos aos quais está fixada, e carga manual para camião ou contentor.
Critérios considerados na determinação do preço da unidade de obra: O preço inclui a desmontagem dos mecanismos e dos acessórios.
Inclui: Desmontagem do elemento. Remoção e armazenamento do material desmontado. Limpeza dos restos da obra. Carga manual do material desmontado e restos da obra para camião ou contentor.
Critério de medição de projecto: Número de unidades previstas, segundo documentação gráfica de Projecto.
Critério de medição de obra: Será medido o número de unidades realmente desmontadas segundo especificações de Projecto.

| Código | Un | Descrição | Rendimento | Preço | Importância |
|---|---|---|---|---|---|
| mo018 | h | Oficial de 1ª serralheiro. (mão de obra) | 0.391 | 22.98 | 8.99 |
| mo059 | h | Ajudante de serralheiro. (mão de obra) | 0.391 | 22.20 | 8.68 |
| mo113 | h | Operário não qualificado construção. (mão de obra) | 0.261 | 21.45 | 5.60 |
| % | % | Custos directos complementares | 2 % | 23.27 | 0.47 |
|  |  | Custos directos |  |  | 23.74 |
