# Abertura de vão em pano exterior de fachada, de tijolo face à vista

- Propriedade do ficheiro: CYPE INGENIEROS, S.A.
- Formato: FIEBDC-3/2002
- Moeda: EUR
- Custos indirectos: 3.00 %
- IVA: 23.00 %

## D Demolições

### DF Fachadas

#### DFF Alvenarias

**DFF011** m² Abertura de vão em pano exterior de fachada, de tijolo face à vista.
Abertura de vão de passagem, de carácter provisório, em pano exterior de parede de fachada, de alvenaria armada, face à vista, formada por bloco de betão de 10 cm de espessura, com martelo pneumático, sem afectar a estabilidade do pano ou dos elementos construtivos contíguos, deixando esperas para facilitar posteriormente o travamento com a nova alvenaria, e carga manual para camião ou contentor.
Critérios considerados na determinação do preço da unidade de obra: O preço inclui a desmontagem prévia dos aros e das folhas da caixilharia, dos acessórios e dos mecanismos eléctricos existentes, para a sua posterior reposição, mas não inclui o montagem e desmontagem do escoramento do vão nem a colocação de lintéis.
Inclui: Marcação da abertura no paramento. Demolição do elemento. Fragmentação do entulho em peças manejáveis. Remoção e acumulação de entulho. Limpeza dos restos da obra. Carga manual de entulho para camião ou contentor.
Critério de medição de projecto: Superfície medida segundo documentação gráfica de Projecto.
Critério de medição de obra: Medir-se-á a superfície realmente demolida segundo especificações de Projecto.

| Código | Un | Descrição | Rendimento | Preço | Importância |
|---|---|---|---|---|---|
| mq05mai030 | h | Martelo pneumático. (equipamento) | 0.166 | 4.57 | 0.76 |
| mq05pdm110 | h | Compressor portátil diesel média pressão 10 m³/min. (equipamento) | 0.166 | 7.75 | 1.29 |
| mo112 | h | Operário especializado construção. (mão de obra) | 0.231 | 21.98 | 5.08 |
| mo113 | h | Operário não qualificado construção. (mão de obra) | 0.236 | 21.45 | 5.06 |
| % | % | Custos directos complementares | 2 % | 12.19 | 0.24 |
|  |  | Custos directos |  |  | 12.43 |
