# Demolição de soleira

- Propriedade do ficheiro: CYPE INGENIEROS, S.A.
- Formato: FIEBDC-3/2002
- Moeda: EUR
- Custos indirectos: 3.00 %
- IVA: 23.00 %

## D Demolições

### DH Remates

#### DHE Exteriores

**DHE120** m Demolição de soleira.
Desmontagem de soleira metálica, encastrada nas ombreiras, cobrindo o degrau de acesso na porta de entrada ou varanda do edifício, com meios manuais, sem deteriorar os elementos construtivos contíguos, e carga manual para camião ou contentor.
Inclui: Desmontagem do elemento. Remoção e armazenamento do material desmontado. Limpeza dos restos da obra. Carga manual do material desmontado e restos da obra para camião ou contentor.
Critério de medição de projecto: Comprimento medido segundo documentação gráfica de Projecto.
Critério de medição de obra: Será medido o comprimento realmente desmontado segundo especificações de Projecto.

| Código | Un | Descrição | Rendimento | Preço | Importância |
|---|---|---|---|---|---|
| mo020 | h | Oficial de 1ª construção. (mão de obra) | 0.191 | 22.68 | 4.33 |
| mo113 | h | Operário não qualificado construção. (mão de obra) | 0.191 | 21.45 | 4.10 |
| % | % | Custos directos complementares | 2 % | 8.43 | 0.17 |
|  |  | Custos directos |  |  | 8.60 |
