# Desmontagem de folha de porta interior

- Propriedade do ficheiro: CYPE INGENIEROS, S.A.
- Formato: FIEBDC-3/2002
- Moeda: EUR
- Custos indirectos: 3.00 %
- IVA: 23.00 %

## D Demolições

### DL Vãos

#### DLP Portas

**DLP220** Ud Desmontagem de folha de porta interior.
Desmontagem de folha de porta interior de caixilharia de madeira, com meios manuais e recuperação, armazenamento e montagem do material no mesmo local, e carga manual para camião ou contentor.
Critérios considerados na determinação do preço da unidade de obra: O preço inclui o desmontagem dos rebaixes, das guarnições e dos ferragens.
Inclui: Desmontagem do elemento. Classificação e etiquetagem. Armazenamento dos materiais a reutilizar. Reposição do elemento. Remoção e acumulação dos restos de obra. Limpeza dos restos da obra. Carga manual dos restos de obra para camião ou contentor.
Critério de medição de projecto: Número de unidades previstas, segundo documentação gráfica de Projecto.
Critério de medição de obra: Será medido o número de unidades realmente desmontadas e repostas segundo especificações de Projecto.

| Código | Un | Descrição | Rendimento | Preço | Importância |
|---|---|---|---|---|---|
| mo058 | h | Ajudante de carpinteiro. (mão de obra) | 0.534 | 22.27 | 11.89 |
| % | % | Custos directos complementares | 2 % | 11.89 | 0.24 |
|  |  | Custos directos |  |  | 12.13 |
