# Realização de aberturas em parede divisória interior de alvenaria revestida

- Propriedade do ficheiro: CYPE INGENIEROS, S.A.
- Formato: FIEBDC-3/2002
- Moeda: EUR
- Custos indirectos: 3.00 %
- IVA: 23.00 %

## D Demolições

### DP Divisões e protecções

#### DPT Paredes divisórias de alvenaria

**DPT021** m² Realização de aberturas em parede divisória interior de alvenaria revestida.
Realização de abertura de passagem, de carácter provisório, em parede divisória interior de alvenaria revestida, formada por tijolo cerâmico térmico de 29 cm de espessura, com meios manuais, sem afectar a estabilidade da parede divisória ou dos elementos construtivos contíguos, deixando esperas para facilitar posteriormente o travamento com a nova alvenaria, e carga manual para camião ou contentor.
Critérios considerados na determinação do preço da unidade de obra: O preço inclui a desmontagem prévia dos aros e das folhas da caixilharia, dos acessórios e dos mecanismos eléctricos existentes, para a sua posterior reposição, mas não inclui o montagem e desmontagem do escoramento do vão nem a colocação de lintéis.
Inclui: Marcação da abertura no paramento. Demolição da alvenaria e dos seus revestimentos. Fragmentação do entulho em peças manejáveis. Remoção e acumulação de entulho. Limpeza dos restos da obra. Carga manual de entulho para camião ou contentor.
Critério de medição de projecto: Superfície medida segundo documentação gráfica de Projecto.
Critério de medição de obra: Medir-se-á a superfície realmente demolida segundo especificações de Projecto.

| Código | Un | Descrição | Rendimento | Preço | Importância |
|---|---|---|---|---|---|
| mo113 | h | Operário não qualificado construção. (mão de obra) | 0.738 | 21.45 | 15.83 |
| % | % | Custos directos complementares | 2 % | 15.83 | 0.32 |
|  |  | Custos directos |  |  | 16.15 |
