# Demolição completa de cobertura plana acessível, ventilada

- Propriedade do ficheiro: CYPE INGENIEROS, S.A.
- Formato: FIEBDC-3/2002
- Moeda: EUR
- Custos indirectos: 3.00 %
- IVA: 23.00 %

## D Demolições

### DQ Coberturas

#### DQA Planas

**DQA020** m² Demolição completa de cobertura plana acessível, ventilada.
Demolição completa de cobertura plana acessível, ventilada, com pavimento flutuante de lajeta filtrante; com martelo pneumático, sem afectar a estabilidade dos elementos constructivos contiguos, e carga manual para camião ou contentor.
Critérios considerados na determinação do preço da unidade de obra: O preço inclui a demolição de todas as camadas que compõem a cobertura, incluindo a camada de formação de pendentes e a demolição dos sumidouros.
Inclui: Demolição do elemento. Fragmentação do entulho em peças manejáveis. Remoção e acumulação de entulho. Limpeza dos restos da obra. Carga manual de entulho para camião ou contentor.
Critério de medição de projecto: Superfície medida segundo documentação gráfica de Projecto.
Critério de medição de obra: Medir-se-á a superfície realmente demolida segundo especificações de Projecto.

| Código | Un | Descrição | Rendimento | Preço | Importância |
|---|---|---|---|---|---|
| mo112 | h | Operário especializado construção. (mão de obra) | 0.123 | 21.98 | 2.70 |
| mo113 | h | Operário não qualificado construção. (mão de obra) | 1.057 | 21.45 | 22.67 |
| % | % | Custos directos complementares | 2 % | 25.37 | 0.51 |
|  |  | Custos directos |  |  | 25.88 |
