# Desmontagem de clarabóia pré-fabricada

- Propriedade do ficheiro: CYPE INGENIEROS, S.A.
- Formato: FIEBDC-3/2002
- Moeda: EUR
- Custos indirectos: 3.00 %
- IVA: 23.00 %

## D Demolições

### DQ Coberturas

#### DQL Pontos de luz

**DQL010** Ud Desmontagem de clarabóia pré-fabricada.
Desmontagem de clarabóia pré-fabricada de abrir, de até 0,5 m² de superfície, com meios manuais, sem afectar a estabilidade dos elementos constructivos contiguos, e carga manual para camião ou contentor.
Inclui: Desmontagem do elemento. Remoção e armazenamento do material desmontado. Limpeza dos restos da obra. Carga manual do material desmontado e restos da obra para camião ou contentor.
Critério de medição de projecto: Número de unidades previstas, segundo documentação gráfica de Projecto.
Critério de medição de obra: Será medido o número de unidades realmente desmontadas segundo especificações de Projecto.

| Código | Un | Descrição | Rendimento | Preço | Importância |
|---|---|---|---|---|---|
| mo020 | h | Oficial de 1ª construção. (mão de obra) | 0.730 | 22.68 | 16.56 |
| mo113 | h | Operário não qualificado construção. (mão de obra) | 0.730 | 21.45 | 15.66 |
| % | % | Custos directos complementares | 2 % | 32.22 | 0.64 |
|  |  | Custos directos |  |  | 32.86 |
