# Demolição de lucerna de blocos de vidro moldado

- Propriedade do ficheiro: CYPE INGENIEROS, S.A.
- Formato: FIEBDC-3/2002
- Moeda: EUR
- Custos indirectos: 3.00 %
- IVA: 23.00 %

## D Demolições

### DQ Coberturas

#### DQL Pontos de luz

**DQL020** m² Demolição de lucerna de blocos de vidro moldado.
Demolição de lucerna de blocos de vidro moldado, com martelo pneumático, sem afectar a estabilidade dos elementos constructivos contiguos, e carga manual para camião ou contentor.
Inclui: Demolição do elemento. Fragmentação do entulho em peças manejáveis. Remoção e acumulação de entulho. Limpeza dos restos da obra. Carga manual de entulho para camião ou contentor.
Critério de medição de projecto: Superfície medida segundo documentação gráfica de Projecto.
Critério de medição de obra: Medir-se-á a superfície realmente demolida segundo especificações de Projecto.

| Código | Un | Descrição | Rendimento | Preço | Importância |
|---|---|---|---|---|---|
| mq05mai030 | h | Martelo pneumático. (equipamento) | 0.116 | 4.57 | 0.53 |
| mq05pdm110 | h | Compressor portátil diesel média pressão 10 m³/min. (equipamento) | 0.116 | 7.75 | 0.90 |
| mo112 | h | Operário especializado construção. (mão de obra) | 0.123 | 23.86 | 2.93 |
| mo113 | h | Operário não qualificado construção. (mão de obra) | 0.246 | 23.29 | 5.73 |
| % | % | Custos directos complementares | 2 % | 10.09 | 0.20 |
|  |  | Custos directos |  |  | 10.29 |
