# Remoção de material de enchimento em junta de dilatação em cobertura plana

- Propriedade do ficheiro: CYPE INGENIEROS, S.A.
- Formato: FIEBDC-3/2002
- Moeda: EUR
- Custos indirectos: 3.00 %
- IVA: 23.00 %

## D Demolições

### DQ Coberturas

#### DQS Pontos singulares

**DQS010** m Remoção de material de enchimento em junta de dilatação em cobertura plana.
Remoção de material de enchimento em junta estrutural em cobertura plana, com meios manuais, e carga manual para camião ou contentor.
Inclui: Remoção do elemento. Armazenamento do material removido. Limpeza dos restos da obra. Carga manual do material removido e restos da obra para camião ou contentor.
Critério de medição de projecto: Comprimento medido segundo documentação gráfica de Projecto.
Critério de medição de obra: Será medido o comprimento realmente desmontado segundo especificações de Projecto.

| Código | Un | Descrição | Rendimento | Preço | Importância |
|---|---|---|---|---|---|
| mo113 | h | Operário não qualificado construção. (mão de obra) | 0.061 | 21.45 | 1.31 |
| % | % | Custos directos complementares | 2 % | 1.31 | 0.03 |
|  |  | Custos directos |  |  | 1.34 |
