# Demolição de base de pavimento

- Propriedade do ficheiro: CYPE INGENIEROS, S.A.
- Formato: FIEBDC-3/2002
- Moeda: EUR
- Custos indirectos: 3.00 %
- IVA: 23.00 %

## D Demolições

### DR Revestimentos

#### DRS Pavimentos

**DRS080** m² Demolição de base de pavimento.
Demolição de base de pavimento de argamassa existente no interior do edifício, de até 8 cm de espessura, com martelo pneumático, sem deteriorar os elementos construtivos contíguos, e carga manual para camião ou contentor.
Inclui: Demolição do elemento. Fragmentação do entulho em peças manejáveis. Remoção e acumulação de entulho. Limpeza dos restos da obra. Carga manual de entulho para camião ou contentor.
Critério de medição de projecto: Superfície medida segundo documentação gráfica de Projecto.
Critério de medição de obra: Medir-se-á a superfície realmente demolida segundo especificações de Projecto.

| Código | Un | Descrição | Rendimento | Preço | Importância |
|---|---|---|---|---|---|
| mq05mai030 | h | Martelo pneumático. (equipamento) | 0.224 | 4.57 | 1.02 |
| mq05pdm010a | h | Compressor portátil eléctrico 2 m³/min de caudal. (equipamento) | 0.112 | 4.27 | 0.48 |
| mo112 | h | Operário especializado construção. (mão de obra) | 0.238 | 21.98 | 5.23 |
| mo113 | h | Operário não qualificado construção. (mão de obra) | 0.387 | 21.45 | 8.30 |
| % | % | Custos directos complementares | 2 % | 15.03 | 0.30 |
|  |  | Custos directos |  |  | 15.33 |
