# Demolição de tecto falso amovível de placas de gesso ou de escaiola

- Propriedade do ficheiro: CYPE INGENIEROS, S.A.
- Formato: FIEBDC-3/2002
- Moeda: EUR
- Custos indirectos: 3.00 %
- IVA: 23.00 %

## D Demolições

### DR Revestimentos

#### DRT Tectos falsos

**DRT030** m² Demolição de tecto falso amovível de placas de gesso ou de escaiola.
Desmontagem de tecto falso amovível de placas de gesso laminado, situado a uma altura menor de 4 m, com meios manuais e recuperação, armazenamento e montagem do material no mesmo local, sem afectar a estabilidade de os elementos construtivos aos quais está fixado, e carga manual para camião ou contentor.
Inclui: Desmontagem do elemento. Classificação e etiquetagem. Armazenamento dos materiais a reutilizar. Reposição do elemento. Remoção e acumulação dos restos de obra. Limpeza dos restos da obra. Carga manual dos restos de obra para camião ou contentor.
Critério de medição de projecto: Superfície medida segundo documentação gráfica de Projecto.
Critério de medição de obra: Será medida a superfície realmente desmontada e reposta segundo especificações de Projecto.

| Código | Un | Descrição | Rendimento | Preço | Importância |
|---|---|---|---|---|---|
| mo113 | h | Operário não qualificado construção. (mão de obra) | 0.317 | 21.45 | 6.80 |
| % | % | Custos directos complementares | 2 % | 6.80 | 0.14 |
|  |  | Custos directos |  |  | 6.94 |
