# Desmontagem de tanque de lavar roupa

- Propriedade do ficheiro: CYPE INGENIEROS, S.A.
- Formato: FIEBDC-3/2002
- Moeda: EUR
- Custos indirectos: 3.00 %
- IVA: 23.00 %

## D Demolições

### DS Equipamento

#### DSC Cozinhas

**DSC011** Ud Desmontagem de tanque de lavar roupa.
Desmontagem de tanque de lavar roupa de porcelana, com meios manuais, e carga manual para camião ou contentor.
Critérios considerados na determinação do preço da unidade de obra: O preço inclui a desmontagem das torneiras e dos acessórios e a obturação das condutas conectadas ao elemento.
Inclui: Desmontagem do elemento. Obturação das tubagens ligadas ao elemento. Remoção e armazenamento do material desmontado. Limpeza dos restos da obra. Carga manual do material desmontado e restos da obra para camião ou contentor.
Critério de medição de projecto: Número de unidades previstas, segundo documentação gráfica de Projecto.
Critério de medição de obra: Será medido o número de unidades realmente desmontadas segundo especificações de Projecto.

| Código | Un | Descrição | Rendimento | Preço | Importância |
|---|---|---|---|---|---|
| mo008 | h | Oficial de 1ª canalizador. (mão de obra) | 0.447 | 23.31 | 10.42 |
| mo107 | h | Ajudante de canalizador. (mão de obra) | 0.298 | 22.09 | 6.58 |
| % | % | Custos directos complementares | 2 % | 17.00 | 0.34 |
|  |  | Custos directos |  |  | 17.34 |
