# Demolição de muro de alvenaria em vedação de terreno

- Propriedade do ficheiro: CYPE INGENIEROS, S.A.
- Formato: FIEBDC-3/2002
- Moeda: EUR
- Custos indirectos: 3.00 %
- IVA: 23.00 %

## D Demolições

### DU Infra-estruturas no logradouro

#### DUV Vedações

**DUV020** m³ Demolição de muro de alvenaria em vedação de terreno.
Demolição de muro de alvenaria de bloco de betão furado, revestida, em vedação de terreno, com martelo pneumático, e carga manual de entulho para camião ou contentor.
Critérios considerados na determinação do preço da unidade de obra: O preço inclui a demolição do revestimento, mas não inclui a demolição da fundação.
Inclui: Demolição do muro de alvenaria e dos seus revestimentos. Fragmentação do entulho em peças manejáveis. Remoção e acumulação de entulho. Limpeza dos restos da obra. Carga manual de entulho para camião ou contentor.
Critério de medição de projecto: Volume medido segundo documentação gráfica de Projecto.
Critério de medição de obra: Será medido o volume realmente demolido segundo especificações de Projecto.

| Código | Un | Descrição | Rendimento | Preço | Importância |
|---|---|---|---|---|---|
| mq05mai030 | h | Martelo pneumático. (equipamento) | 0.791 | 4.57 | 3.61 |
| mq05pdm110 | h | Compressor portátil diesel média pressão 10 m³/min. (equipamento) | 0.396 | 7.75 | 3.07 |
| mo112 | h | Operário especializado construção. (mão de obra) | 0.847 | 21.98 | 18.62 |
| mo113 | h | Operário não qualificado construção. (mão de obra) | 0.847 | 21.45 | 18.17 |
| % | % | Custos directos complementares | 2 % | 43.47 | 0.87 |
|  |  | Custos directos |  |  | 44.34 |
